# CP_AV BADAJOZ25

- Propiedad del archivo: SOFT S.A.
- Formato: FIEBDC-3/2002
- Programa: Presto 8.8
- Fecha de los precios: 01/01/2010
- Divisa: EUR
- Costes indirectos: 3 %
- Código: AVBADAJOZ 25 (14/11/2007)

## D DEMOLICIONES (15/09/2025)

### DE ESTRUCTURAS (03/08/2026)

**DEH020** m² Demolición de losa de hormigón armado, con medios manuales (03/08/2026)
31.3 m²
Demolición de losa maciza de hormigón armado de hasta 20 cm de canto total, con medios manuales, martillo neumático y equipo de oxicorte, previo levantado del pavimento y su base, y carga manual sobre camión o contenedor.

| Medición | Uds. | Largo | Parcial |
|---|---|---|---|
| ZONA SOBRE ASEOS Y SALA | 1 | 17.16 | 17.160 |
| ZONA SOBRE COMEDOR 1 | 1 | 9.1 | 9.100 |
| ZONA SOBRE COCINA | 1 | 5.04 | 5.040 |
| Total |  |  | 31.3 |

### DF FACHADAS, PARTICIONES (30/07/2026)

**DPT020** m² Demolición de partición interior de fábrica revestida. (30/07/2026)
127.633 m²
Demolición de partición interior de fábrica revestida, formada por ladrillo perforado de 11/12 cm de espesor, con medios manuales, sin afectar a la estabilidad de los elementos constructivos contiguos, y carga manual sobre camión o contenedor.
Criterio de valoración económica: El precio incluye el desmontaje previo de las hojas de la carpintería.
Incluye: Demolición de la fábrica y sus revestimientos. Fragmentación de los escombros en piezas manejables. Retirada y acopio de escombros. Limpieza de los restos de obra. Carga manual de escombros sobre camión o contenedor.
Criterio de medición de proyecto: Superficie medida según documentación gráfica de Proyecto.
Criterio de medición de obra: Se medirá la superficie realmente demolida según especificaciones de Proyecto.

| Código | Ud | Descripción | Rendimiento | Precio |
|---|---|---|---|---|
| mo113 | h | Peón ordinario construcción. (mano de obra; 30/07/2026) | 0.46 | 0 |
| %0200 | % | Medios auxiliares (30/07/2026) | 0 % |  |

| Medición | Uds. | Largo | Ancho | Alto | Parcial |
|---|---|---|---|---|---|
| COCINA BAJO CAMARA FRIGO | 1 | 3.32 |  | 3.5 |  |
| COCINA-SALON | 1 | 5.7 |  | 3.5 |  |
| BOCANA ACCESO COCINA | 2 | 0.85 |  | 2.1 |  |
| TECHO BOCANA | 1 | 0.85 | 0.95 |  |  |
| CUARTO 01 | 1 | 2.3 |  | 3.5 |  |
| ASEO 02 | 1 | 4.06 |  | 3.5 |  |
|  | 1 | 1.1 |  | 3.5 |  |
| ESTANCIA 02-03 | 1 | 3.85 |  | 3.5 |  |
| ASEOS 01 | 1 | 2.69 |  | 3.5 |  |
|  | 1 | 3.03 |  | 3.5 |  |
|  | 1 | 7.57 |  | 3.5 |  |
| PASO A SALON | 1 | 1.31 |  | 3.5 |  |
| TABIQUE BARRA | 1 | 6.9 |  | 1.1 |  |
| Total |  |  |  |  | 127.633 |

**DDF021** m² Apertura de hueco en fachada de fábrica revestida (03/08/2026)
2.2 m²
Apertura de hueco para posterior colocación de la carpintería, en cerramiento de fachada, de fábrica revestida, formada por ladrillo perforado de 28/30 cm de espesor, con medios manuales, sin afectar a la estabilidad de la hoja o de los elementos constructivos contiguos, y carga manual sobre camión o contenedor

| Medición | Uds. | Largo | Alto | Parcial |
|---|---|---|---|---|
| PUERTA ACCESO | 1 | 1 | 2.2 | 2.200 |
| Total |  |  |  | 2.2 |

**DFF020** m² Demolición de hoja exterior de fachada, de fábrica revestida (03/08/2026)
6.675 m²
Demolición de hoja exterior en cerramiento de fachada, de fábrica revestida, formada por ladrillo perforado de 11/12 cm de espesor, con medios manuales, sin afectar a la estabilidad de los elementos constructivos contiguos, y carga manual sobre camión o contenedor.

| Medición | Uds. | Largo | Alto | Parcial |
|---|---|---|---|---|
| JARDINERAS BAJO VENTANAS | 3 | 1.95 | 0.5 | 2.925 |
|  | 5 | 1.5 | 0.5 | 3.750 |
| Total |  |  |  | 6.675 |

### DL CARPINTERIAS, CERRAJERIAS, DEFENSAS (30/07/2026)

**DLP2100** m² Levantado de puerta interior (03/08/2026)
13.65 m²
Levantado de puerta interior de madera, con medios manuales, sin deteriorar el paramento al que está sujeta, y carga manual sobre camión o contenedor.

| Medición | Uds. | Largo | Alto | Parcial |
|---|---|---|---|---|
| PASO A SALON | 1 | 1 | 2.1 | 2.100 |
| ASEOS Y LIMPIEZA | 5 | 0.9 | 2.1 | 9.450 |
| COCINA | 1 | 1 | 2.1 | 2.100 |
| Total |  |  |  | 13.65 |

**DFD070** m² Levantado de reja metálica (03/08/2026)
18.4 m²
Levantado, con medios manuales y equipo de oxicorte, de reja metálica de hasta 4m2 de superficie, situada en hueco de fachada y fijada al paramento, sin deteriorar los elementos constructivos a los que está sujeta, y carga manual sobre camión o contenedor.

| Medición | Uds. | Largo | Alto | Parcial |
|---|---|---|---|---|
| FACHADA | 3 | 1.4 | 2 | 8.400 |
|  | 5 | 1 | 2 | 10.000 |
| Total |  |  |  | 18.4 |

**DLP210** m² Levantado de puerta interior (03/08/2026)
13.65 m²
Levantado de puerta interior de madera, con medios manuales, sin deteriorar el paramento al que está sujeta, y carga manual sobre camión o contenedor.

| Medición | Uds. | Largo | Alto | Parcial |
|---|---|---|---|---|
| PASO A SALON | 1 | 1 | 2.1 | 2.100 |
| ASEOS Y LIMPIEZA | 5 | 0.9 | 2.1 | 9.450 |
| COCINA | 1 | 1 | 2.1 | 2.100 |
| Total |  |  |  | 13.65 |

**DLS010** u Desmontaje de toldo (03/08/2026)
4 u
Desmontaje de toldo de menos de 3 m² de superficie, situado en fachada y fijado al paramento mediante atornillado, con medios manuales, sin deteriorar los elementos constructivos a los que está sujeto, y carga manual sobre camión o contenedor.

| Medición | Uds. | Parcial |
|---|---|---|
| FACHADA | 4 | 4.000 |
| Total |  | 4 |

**DLC010** m² Desmontaje de hoja de carpintería exterior (30/07/2026)
3.1 m²
Desmontaje de hoja de carpintería acristalada de cualquier tipo situada en fachada, de menos de 3 m² de superficie, con medios manuales, sin deteriorar los elementos constructivos a los que está sujeta, y carga manual sobre camión o contenedor.

| Medición | Uds. | Largo | Alto | Parcial |
|---|---|---|---|---|
| PUERTA ENTRADA | 1 | 1 | 2.1 | 2.100 |
| VENTANAL NUEVO ACCESO | 1 |  |  | 1.000 |
| Total |  |  |  | 3.1 |

### DR REVESTIMIENTOS, TRASDOSADOS, PAVIMENTOS Y FALSOS TECHOS (03/08/2026)

**DRT010** m² Demolición de cielo raso de cañizo (03/08/2026)
142.36 m²
Demolición de cielo raso de cañizo enlucido con yeso, situado a una altura menor de 4 m, con medios manuales, sin deteriorar los elementos constructivos contiguos, y carga manual sobre camión o contenedor.

| Medición | Uds. | Largo | Parcial |
|---|---|---|---|
| TOTAL LOCAL | 1 | 142.36 | 142.360 |
| Total |  |  | 142.36 |

**DRD010** m² Levantado de revestimiento mural de tableros de madera (03/08/2026)
30.411 m²
Levantado de revestimiento de madera clavada sobre rastreles en paramentos interiores, con medios manuales, sin deteriorar la superficie soporte, que quedará al descubierto y preparada para su posterior revestimiento, y carga manual sobre camión o contenedor.

| Medición | Uds. | Largo | Alto | Parcial |
|---|---|---|---|---|
| DESPACHO | 1 | 2.6 | 2.6 | 6.760 |
| BARRA | 1 | 3.55 | 2.75 | 9.763 |
| TRASBARRA | 1 | 5.05 | 2.75 | 13.888 |
| Total |  |  |  | 30.411 |

**DSC030** m Desmontaje de encimera (03/08/2026)
6.9 m
Desmontaje de encimera de piedra natural, con medios manuales, sin afectar a la estabilidad de los elementos constructivos a los que pueda estar sujeta, y carga manual sobre camión o contenedor.

| Medición | Uds. | Largo | Parcial |
|---|---|---|---|
| BARRA | 1 | 6.9 | 6.900 |
| Total |  |  | 6.9 |

### DI INSTALACIONES (03/08/2026)

#### DIC CALEFACCION, CLIMATIZACION, VENTILACION Y ACS (03/08/2026)

**DIC101** u Desmontaje de instalación de aire acondicionado (03/08/2026)
1 u
Desmontaje de instalación de aire acondicionado con conductos, rejillas, difusores asi como cualquier otro elemento propio del a instalacion sin incluir las unidades climatizadoras en local u oficina de 165 m² de superficie construida; con medios manuales, y carga manual sobre camión o contenedor.

| Medición | Uds. | Parcial |
|---|---|---|
| TOTAL | 1 | 1.000 |
| Total |  | 1 |

**DIC030** u Desmontaje de unidades de aire acondicionado (03/08/2026)
2 u
Desmontaje de unidad interior o exterior de sistema de aire acondicionado, exterior tipo centrifuga e interior de techo con distribución por conductos tubulares, de 50 kg de peso máximo, con medios manuales, y carga manual sobre camión o contenedor.

| Medición | Uds. | Parcial |
|---|---|---|
| TOTAL | 2 | 2.000 |
| Total |  | 2 |

**DIC102** u Desmontaje de instalación de ventilación forzada (03/08/2026)
1 u
Desmontaje de instalación de ventilación forzada con extractores individuales axiales, conductos, rejillas, difusores asi como cualquier otro elemento propio de la instalacion en local u oficina de 165 m² de superficie construida; con medios manuales, y carga manual sobre camión o contenedor.

| Medición | Uds. | Parcial |
|---|---|---|
| TOTAL | 1 | 1.000 |
| Total |  | 1 |

**DIC040** u Desmontaje de termo, calentador o acumulador individual (03/08/2026)
2 u
Desmontaje de termo eléctrico de 50 kg de peso máximo, con medios manuales, y carga manual sobre camión o contenedor.

| Medición | Uds. | Parcial |
|---|---|---|
| TOTAL | 2 | 2.000 |
| Total |  | 2 |

**DIC110** u Desmontaje de campana extracción cocina industrial (03/08/2026)
1 u
Desmontaje de campana de extración de humos de cocina industrial, de acero inoxidable, formada por campana, filtros, bocas de conexion de conductos, caja de ventilación, sistema de mando y contro,así como elementos auxiliares a ella conectados, con medios manuales, y carga manual sobre camión o contenedor.Totalmente terminado.

| Medición | Uds. | Parcial |
|---|---|---|
| COCINA | 1 | 1.000 |
| Total |  | 1 |

#### DIE ELECTRICAS (03/08/2026)

**DIE060** m² Desmontaje de red de distribución interior (03/08/2026)
1 m²
Desmontaje de red de instalación eléctrica interior en local u oficina de 160 m² de superficie construida; con medios manuales, y carga manual sobre camión o contenedor. Incluye líneas, mecanismos, cajas de derivación, cuadro electricos así como cualquier otro elemento de dicha oinstalación.

| Medición | Uds. | Parcial |
|---|---|---|
| TOTAL | 1 | 1.000 |
| Total |  | 1 |

**DIO030** u Desmontaje de luminaria de emergencia (03/08/2026)
20 u
Desmontaje de aparato de luminaria de emergencia interior empotrada y/o adosada a techo y/o pared, con medios manuales, sin deteriorar los elementos constructivos a los que está sujeta, y carga manual sobre camión o contenedor.

| Medición | Uds. | Parcial |
|---|---|---|
| TOTAL | 20 | 20.000 |
| Total |  | 20 |

**DII010** u Desmontaje de luminaria (03/08/2026)
20 u
Desmontaje de luminaria interior situada a menos de 3 m de altura, empotrada con medios manuales, sin deteriorar los elementos constructivos a los que pueda estar sujeta, y carga manual sobre camión o contenedor.

| Medición | Uds. | Parcial |
|---|---|---|
| TOTAL | 20 | 20.000 |
| Total |  | 20 |

#### DIF FONTANERIA, SANEAMIENTO Y SANITARIOS (03/08/2026)

**DIF105** Desmontaje de red de instalación interior de agua (03/08/2026)
1
Desmontaje de red de instalación interior de agua en cocina, aseos, vestuarios y barra, colocada superficialmente y/o empotrada, que da servicio a una superficie aproximada de 40m², desde la toma de cada aparato sanitario hasta el montante, con medios manuales, y carga manual sobre camión o contenedor.

| Medición | Uds. | Parcial |
|---|---|---|
| TOTAL | 1 | 1.000 |
| Total |  | 1 |

**DIS105** Desmontaje de red de desagües interiores (03/08/2026)
1
Desmontaje de red de instalación interior de desagües, desde la toma de cada aparato sanitario hasta la bajante, dejando taponada dicha bajante, que da servicio a una superficie aproximada de 40m², con medios manuales, y carga manual sobre camión o contenedor.

| Medición | Uds. | Parcial |
|---|---|---|
| TOTAL | 1 | 1.000 |
| Total |  | 1 |

**DSM010** Desmontaje de aparato sanitario (03/08/2026)
9
Desmontaje de lavabo, inodoro, fregadero y/o vertedero con medios manuales, sin afectar a la estabilidad de los elementos constructivos a los que pueda estar sujeto, y carga manual sobre camión o contenedor. Incluye sanitarios, griferías, latiguillos asi como cualquier otro elemento auxiliar. Totalmente teminado

| Medición | Uds. | Parcial |
|---|---|---|
| LAVABOS | 3 | 3.000 |
| INODOROS | 3 | 3.000 |
| FREGADEROS | 3 | 3.000 |
| Total |  | 9 |

#### DIG GAS (03/08/2026)

**DIG100** Desmontaje de red de gas (03/08/2026)
1
Desmontaje de red de instalación de gas con o sin vaina, en local u oficina, de 20 m² de superficie afectada por la instalación, con medios manuales, y eliminación de válvulas, fijaciones y demás accesorios superficiales, y carga manual sobre camión o contenedor.

| Medición | Uds. | Parcial |
|---|---|---|
| TOTAL | 1 | 1.000 |
| Total |  | 1 |

#### DIA AUDIOVISUALES (03/08/2026)

**DIA101** Desmontaje de instalación audiovisual (03/08/2026)
1
Desmontaje de red de instalación audiovisual fija en superficie y/o bajo tubo protector, en local u oficina de 160 m² de superficie construida; con medios manuales, y carga manual sobre camión o contenedor.

| Medición | Uds. | Parcial |
|---|---|---|
| TOTAL | 1 | 1.000 |
| Total |  | 1 |

### DC CONTENEDORES (15/09/2025)

**DCC010** UD CONTENEDORES 6 M3 (15/09/2025)
15 UD
Ud. Contenedor al servicio de la obra, incluso transporte, retirada y tasas de vertido e impuestos de la CM. Gestión del certificado de residuos.

| Medición | Uds. | Parcial |
|---|---|---|
| TOTAL | 15 | 15.000 |
| Total |  | 15 |

## A ALBAÑILERIA (14/11/2007)

**ABP010** m2 BASE DE PAVIMENTO CON MORTERO AUTONIVELANTE (14/11/2007)
132.32 m2
Base para pavimento interior, espesor variable 4-8 cm, de mortero autonivelante, CT - C10 - F3 según UNE-EN 13813, vertido con mezcladora-bombeadora, sobre lámina de aislamiento para formación de suelo flotante (INCLUIDA) ; y posterior aplicación de agente filmógeno, (0,15 l/m²). Incluso banda de panel rígido de poliestireno expandido para la preparación de las juntas perimetrales de dilatación. Totalmente rematado y listo para recibir pasta niveladora del solado.Incluida la lámina de aislamiento de polietileno reticulado de 5 mm. de espesor

| Código | Ud | Descripción | Rendimiento | Precio |
|---|---|---|---|---|
| O01OB090 | h. | Oficial solador, alicatador (mano de obra; 14/02/2008) | 0 | 0 |
| O01OB100 | h. | Ayudante solador, alicatador (mano de obra; 14/02/2008) | 0 | 0 |
| O01OA070 | h. | Peón ordinario (mano de obra; 14/02/2008) | 0 | 0 |
| P09ABC010 | m2 | Azulejo blanco 15x15 cm. (material; 17/12/2009) | 0 | 0 |
| P01FA305 | kg | Adh. cementoso alicatado int. s/morteros C1 (material; 14/11/2007) | 0 | 0 |
| P01FJ002 | kg | Junta cementosa normal blanco<3mm CG1 (material; 14/11/2007) | 0 | 0 |

Claves: enfoscado, gris, adhesivo, línea, colocación, blanco, corte, mortero, azulejo, junta, especial, pieza, alicatado, tapajunta, fino, limpieza, hueco, inglete, medición

| Medición | Uds. | Largo | Parcial |
|---|---|---|---|
| TOTAL LOCAL | 1 | 132.32 | 132.320 |
| Total |  |  | 132.32 |

**AIS010** Ud AYUDA ALBAÑILERIA INST.RED EVACUACION LOCAL (17/06/2026)
1 Ud
Ayudas de cualquier trabajo de albañilería, (rozas, taladros en fabricas, taladors en forjados...) necesarias para la correcta ejecución de la instalación de salubridad formada por: sistema de evacuación (bajantes interiores y exteriores de aguas pluviales y residuales, canalones, botes sifónicos, colectores suspendidos, sistemas de elevación, derivaciones individuales y cualquier otro elemento componente de la instalación), con un grado de complejidad medio, en edificio de otros usos, incluida p/p de elementos comunes. Incluso material auxiliar para la correcta ejecución de los trabajos.

**AIF010** Ud AYUDA ALBAÑILERÍA INST. FONTANERÍA LOCAL (14/02/2008)
1 Ud
Ayuda de albañilería a instalación de fontanería en un local (con una superficie construida media de 160 m2) incluyendo mano de obra en carga y descarga, materiales, apertura y tapado de rozas, taladros en forjados y/o tabiques, recibidos, remates y ayudas a acometida, tubo de alimentación, batería de contadores, grupo de presión, depósito, montantes, accesorios y piezas especiales, i/p.p. de elementos comunes, material auxiliar, limpieza y medios auxiliares.

| Código | Ud | Descripción | Rendimiento | Precio |
|---|---|---|---|---|
| O01OA040 | h | Oficial segunda (mano de obra; 02/01/2016) | 0 | 0 |
| O01OA070 | h. | Peón ordinario | 0 | 0 |

Claves: montante, pieza, roza, medición, tubo, auxiliar, especial, accesorio, depósito, presión, grupo, vivienda, contador, alimentar, limpieza, tapa, construcción, remate, material, descarga, carga, mano, acometida, albañil, superficie, fontanería, ayuda, medio

**AIE010** Ud AYUDA ALBAÑILERÍA INST. ELECTRICIDAD LOCAL (14/02/2008)
1 Ud
Ayuda de albañilería a instalación de electricidad por local (con una superficie construida media de 90 m2) incluyendo mano de obra en carga y descarga, materiales, apertura y tapado de rozas, recibidos, remates y ayudas a puesta a tierra, caja general de protección, línea general de alimentación, centralización de contadores, derivaciones individuales y cuadros de mando y protección, i/p.p. de elementos comunes, limpieza y medios auxiliares.

| Código | Ud | Descripción | Rendimiento | Precio |
|---|---|---|---|---|
| O01OA030 | h. | Oficial primera (mano de obra; 14/02/2008) | 0 | 0 |
| O01OA070 | h. | Peón ordinario | 0 | 0 |

Claves: medio, albañil, electricidad, vivienda, superficie, construcción, mano, carga, roza, remate, descarga, medición, material, caja, ayuda, tapa, línea, centralización, protección, auxiliar, contador, derivación, individual, cuadro, tierra, limpieza, mando, alimentar

**AII010** Ud AYUDA ALBAÑILERÍA INST. ILUMINACIÓN LOCAL (17/06/2026)
1 Ud
Ayudas de cualquier trabajo de albañilería, necesarias para la correcta ejecución de la instalación de apliques y luminarias para iluminación, con un grado de complejidad medio, en edificio de otros usos, incluida p/p de elementos comunes. Incluso material auxiliar para la correcta ejecución de los trabajos.
Claves: montante, pieza, roza, medición, tubo, auxiliar, especial, accesorio, depósito, presión, grupo, vivienda, contador, alimentar, limpieza, tapa, construcción, remate, material, descarga, carga, mano, acometida, albañil, superficie, fontanería, ayuda, medio

**AIC010** Ud AYUDA ALBAÑILERÍA INST.CLIMATIZACION Y VENTILACION LOCAL (14/02/2008)
1 Ud
Ayuda de albañilería a instalaciones de climatizacion y ventilacion por local (con una superficie construida media de 90 m2) y su parte correspondiente de zonas comunes, incluyendo mano de obra en carga y descarga, materiales, apertura y tapado de rozas, recibidos, limpieza, remates y medios auxiliares.

| Código | Ud | Descripción | Rendimiento | Precio |
|---|---|---|---|---|
| O01OA040 | h | Oficial segunda | 0 | 0 |
| O01OA070 | h. | Peón ordinario | 0 | 0 |

Claves: vivienda, construcción, superficie, acondicionar, medio, mano, albañil, auxiliar, descarga, remate, limpieza, roza, tapa, material, aire, ayuda, carga

**FCA010** m DINTEL DE PERFIL LAMINADO (19/08/2026)
2.8 m
Dintel de perfil de acero UNE-EN 10025 S275JR, laminado en caliente, formado por pieza simple de la serie L 80x8, acabado con capa de imprimación anticorrosiva mediante aplicación de dos manos, cortado a medida y colocado en obra sobre fabrica de fachada para formación de dintel. Incluso pletinas con capa de imprimación anticorrosiva , colocadas sobre las jambas del hueco para apoyo de la fábrica.

| Medición | Uds. | Largo | Parcial |
|---|---|---|---|
| PUERTA ACCESO | 1 | 1.4 | 1.400 |
| VENTANAL FACHADA SUROESTE | 1 | 1.4 | 1.400 |
| Total |  |  | 2.8 |

## T TABIQUERIAS Y REFUERZOS (21/06/2024)

**FBY010** m² TABIQUE T2 C/Y 15+70+15 / 400 ST (13/08/2026)
13.475 m²
m². Suministro y colocación, por empresa homologada, de tabique formado por 2 placas de cartón yeso de 15 mm STANDARD de la marca PLADUR, KNAUF o PLACOPLATRE, una a cada lado, con estructura interna de acero galvanizado de 70 mm de espesor con canales en suelo y techo, y montantes cada 40 cm de separación entre ellos. Se incluye , tratamiento de juntas, banda de estanqueidad y banda elástica de separación con el pavimento. Arriostrando a la estructura más cercana ó en su defecto a una estructura auxiliar también incluida, del mismo tipo de perfil que el propio Pladur. Totalmente terminado y listo para pintar.
Medida la superficie ejecutada.
TIPO PLACA:
Pladur N.
Knauf ST.
Placoplatre Standard BA.

| Medición | Uds. | Largo | Alto | Parcial |
|---|---|---|---|---|
| CAMBIADOR 01 | 1 | 1.15 | 3.5 | 4.025 |
| CAMBIADOR 02 | 1 | 1.15 | 3.5 | 4.025 |
| FUENTE | 1 | 0.55 | 3.5 | 1.925 |
| ALMACEN | 1 | 1 | 3.5 | 3.500 |
| Total |  |  |  | 13.475 |

**FBY050** m² TABIQUE T5 C/Y 15+70+15 / 400 MIXTO ST/HF (19/08/2026)
31.535 m²
m². Suministro y colocación, de tabique formado por 1 placa de cartón yeso de 15 mm HIDRÓFUGO y por 1 placa de cartón yeso de 15 mm STANDARD de la marca PLADUR, KNAUF o PLACOPLATRE, una a cada lado, con estructura interna de acero galvanizado de 70 mm de espesor con canales en el suelo y techo, y montantes cada 40 cm de separación entre ellos. Se incluye , tratamiento de juntas, banda de estanqueidad y banda elástica de separación con el pavimento. Totalmente terminado y listo para pintar.
Medida la superficie ejecutada.
TIPO PLACA:
Pladur WR+ST
Knauf Impregnada+ST
Placoplatre Placomarina PPM + Standard BA

| Medición | Uds. | Largo | Alto | Parcial |
|---|---|---|---|---|
| ASEO 02-LIMPIEZA | 1 | 3.63 | 3.5 | 12.705 |
| ASEO VESTUARIO ACCESIBLE | 1 | 4.38 | 3.5 | 15.330 |
|  | 1 | 1 | 3.5 | 3.500 |
| Total |  |  |  | 31.535 |

**FBY030** m2 TABIQUE T3 ESPECIAL REFORZADO ZONA REFORMERS (26/08/2025)
16.1 m2
m². Suministro y colocación, de tabique formado por 2 placas de cartón yeso de 15 mm STANDARD de la marca PLADUR, KNAUF o PLACOPLATRE, una a cada lado, con estructura interna de acero galvanizado de 70 mm de espesor con canales en el suelo y techo, y montantes cada 40 cm de separación entre ellos, como refuerzo un tablero de DM de 16 mm. en zona de reformers. Se incluye , tratamiento de juntas, banda de estanqueidad y banda elástica de separación con el pavimento. Totalmente terminado y listo para pintar.
Medida la superficie ejecutada.

| Medición | Uds. | Largo | Alto | Parcial |
|---|---|---|---|---|
| SALA GRUPAL | 1 | 3.8 | 3.5 | 13.300 |
|  | 1 | 0.8 | 3.5 | 2.800 |
| Total |  |  |  | 16.1 |

**FBY040** m2 TABIQUE T4 C/Y 15+70+15 / 400 /HF (17/07/2026)
11.63 m2
m². Suministro y colocación, de tabique formado por 2 placa de cartón yeso de 15 mm HIDRÓFUGO de la marca PLADUR, KNAUF o PLACOPLATRE, una a cada lado, con estructura interna de acero galvanizado de 70 mm de espesor con canales en el suelo y techo, y montantes cada 40 cm de separación entre ellos. Se incluye , tratamiento de juntas, banda de estanqueidad y banda elástica de separación con el pavimento. Totalmente terminado y listo para pintar.
Medida la superficie ejecutada.
TIPO PLACA:
Pladur WR
Knauf Impregnada
Placoplatre Placomarina PPM

| Código | Descripción | Rendimiento | Precio |
|---|---|---|---|
| POL |  (material; 17/07/2026) | 0 | 0 |

| Medición | Uds. | Largo | Alto | Parcial |
|---|---|---|---|---|
| ASEO 02 | 1 | 1.97 | 3.5 | 6.895 |
| LIMPIEZA | 1 | 1.35 | 3.5 | 4.725 |
| Total |  |  |  | 11.63 |

**FBY100** m2 TRASDOSADO TR1 C/Y 46+15mm /400 ST (17/10/2024)
47.62 m2
m². Tradosado autoportante compuesto por una estructura de perfiles de chapa de acero galvanizada perimetral de 48 mm y montantes de 46 mm, a 40 cm entre ejes y canales, 1 placa de cartón-yeso pladur N o similar (aprobado por la D.T.), de 15 mm de espesor resistente al agua, atornillada a la estructura. Se incluye , tratamiento de juntas, banda de estanqueidad y banda elástica de separación con el pavimento. Incluso replanteo, nivelación y aplomado, parte proporcional de elementos de fijación, cubrejuntas, mermas y roturas, p.p. refuerzo madera y limpieza. Construido según normas MV-201 y NTE/PTL y especificaciones del fabricante.
Medida la superficie ejecutada.
TIPO PLACA:
Pladur N.
Knauf ST.
Placoplatre Standard BA.

| Medición | Uds. | Largo | Alto | Parcial |
|---|---|---|---|---|
| RECEPCION | 1 | 5.91 | 3.5 |  |
|  | 1 | 2.85 | 3.5 |  |
| ZONA COMUN | 1 | 0.6 | 3.5 |  |
|  | 1 | 2.99 | 3.5 |  |
| SALA GRUPAL | 1 | 1.25 | 3.5 |  |
| Total |  |  |  | 47.62 |

**FBY110** m2 TRASDOSADO TR2 C/Y 70+15mm /400 ST (17/10/2024)
35.39 m2
m². Tradosado autoportante compuesto por una estructura de perfiles de chapa de acero galvanizada perimetral de 70 mm y montantes de 70 mm, a 40 cm entre ejes y canales, 1 placa de cartón-yeso pladur N o similar (aprobado por la D.T.), de 15 mm de espesor resistente al agua, atornillada a la estructura. Se incluye , tratamiento de juntas, banda de estanqueidad y banda elástica de separación con el pavimento. Incluso replanteo, nivelación y aplomado, parte proporcional de elementos de fijación, cubrejuntas, mermas y roturas, p.p. refuerzo madera y limpieza. Construido según normas MV-201 y NTE/PTL y especificaciones del fabricante.
Medida la superficie ejecutada.
TIPO PLACA:
Pladur N.
Knauf ST.
Placoplatre Standard BA.

| Medición | Uds. | Largo | Alto | Parcial |
|---|---|---|---|---|
| CAMBIADOR 01 | 1 | 1.2 | 3.5 | 4.200 |
| CAMBIADOR 02 | 1 | 1.2 | 3.5 | 4.200 |
| SALA | 1 | 0.7 | 3.5 | 2.450 |
|  | 1 | 0.3 | 3.5 | 1.050 |
|  | 1 | 3.01 | 3.5 | 10.535 |
|  | 1 | 3.7 | 3.5 | 12.950 |
| Total |  |  |  | 35.39 |

**FBY130** m2 TRASDOSADO TR3 ESPECIAL REFORZADO ZONA REFORMERS (21/06/2024)
56.36 m2
Trasdosado autoportante de sistema de paneles de yeso laminado (PYL), formado por una estructura de acero galvanizado, de canales horizontales de 90 mm de ancho y montantes verticales (según UNE-EN 14195:2015), con una modulación de 400 mm de separación a ejes entre montantes; y sobre la cual se atornilla 1 placa estándar (Tipo A según UNE-EN 520:2005+A1:2010) de 15 mm de espesor y como refuerzo un tablero de DM de 16 mm Totalmente terminado para acabado mínimo Nivel Q1 o Q2, listo para imprimar, revestir, pintar o decorar; i/p.p. de tratamientos de juntas, esquinas y huecos, pasos de instalaciones, pastas, cintas, guardavivos, tornillería, bandas de estanqueidad, limpieza y medios auxiliares. Conforme a UNE 102043:2013 y ATEDY. Medido deduciendo huecos mayores a 2 m2. Materiales con marcado CE y DdP (Declaración de prestaciones) según Reglamento (UE) 305/2011.

| Medición | Uds. | Largo | Alto | Parcial |
|---|---|---|---|---|
| SALA GRUPAL | 1 | 3.1 | 3.5 | 10.850 |
|  | 1 | 3.55 | 3.5 | 12.425 |
|  | 1 | 1.05 | 3.5 | 3.675 |
|  | 1 | 3.1 | 3.5 | 10.850 |
|  | 1 | 5.3 | 3.5 | 18.550 |
| Total |  |  |  | 56.36 |

**FBY140** m2 TRASDOSADO TR4 C/Y 15mm /400 HF (17/10/2024)
43.94 m2
m². Tradosado autoportante compuesto por una estructura de perfiles de chapa de acero galvanizada perimetral de 70mm y montantes de 70 mm, a 40 cm entre ejes y canales, 1 placa de cartón-yeso pladur WR o similar (aprobado por la D.T.), de 15 mm de espesor resistente al agua, atornillada a la estructura. Se incluye , tratamiento de juntas, banda de estanqueidad y banda elástica de separación con el pavimento. Incluso replanteo, nivelación y aplomado, parte proporcional de elementos de fijación, cubrejuntas, mermas y roturas, p.p. refuerzo madera y limpieza. Construido según normas MV-201 y NTE/PTL y especificaciones del fabricante.
Medida la superficie ejecutada.
TIPO PLACA:
Pladur WR
Knauf Impregnada
Placoplatre Placomarina PPM

| Medición | Uds. | Largo | Alto | Parcial |
|---|---|---|---|---|
| ASEO 02 | 1 | 4.25 | 3.5 | 14.875 |
| LIMPIEZA | 1 | 1.95 | 3.5 | 6.825 |
| ASEO VESTUARIO ACCESIBLE | 1 | 5 | 3.5 | 17.500 |
|  | 1 | 1.35 | 3.5 | 4.725 |
| Total |  |  |  | 43.94 |

**FBY150** m² TRASDOSADO TR5 DIRECTO 15mm/400 ST (19/08/2026)
42.368 m²
Trasdosado directo, sistema W622.es "KNAUF", de 30 mm de espesor total, con nivel de calidad del acabado Q2, formado por placa de yeso laminado tipo Standard (A) de 15 mm de espesor, atornillada a una estructura metálica de acero galvanizado de maestras de 90x50 y 0,55 mm de espesor, previamente anclada al paramento vertical cada 400 mm, con tornillos de acero. Incluso fijaciones para el anclaje de los perfiles; tornillería para la fijación de las placas y pasta de juntas Jointfiller 24H "KNAUF", cinta microperforada de papel "KNAUF"

| Medición | Uds. | Largo | Alto | Parcial |
|---|---|---|---|---|
| ZONA COMUN | 1 | 2.35 | 3.5 | 8.225 |
| ACCESO | 1 | 1 | 3.5 | 3.500 |
| FUENTE | 1 | 0.8 | 3.5 | 2.800 |
| SALA | 1 | 0.4 | 3.5 | 1.400 |
|  | 1 | 1.5 | 3.5 | 5.250 |
|  | 1 | 0.8 | 3.5 | 2.800 |
|  | 1 | 4.455 | 3.5 | 15.593 |
|  | 1 | 0.8 | 3.5 | 2.800 |
| Total |  |  |  | 42.368 |

**FBR060** Ud REFUERZO ESTRUCTURAL TABIQUE/TRASDOSADO DE PLADUR (29/08/2025)
12 Ud
Refuerzo de madera de trasdosado y tabique compuesto por tablero de encofrar, sobre superficie de aluminio anclada a estructura autoportante de trasdosado o tabique.i/p.p. de medios auxiliares. Medida la unidad ejecutada.

| Medición | Uds. | Largo | Parcial |
|---|---|---|---|
| Reformers | 1 | 12 | 12.000 |
| Total |  |  | 12 |

**FBR100** Ud REFUERZOS PARA COLGAR (02/11/2025)
7 Ud
Ud. Refuerzo con tableros de DM para estanterías, accesorios, etc.

| Medición | Uds. | Parcial |
|---|---|---|
| Barras accesibles | 2 | 2.000 |
| Lavamanos | 2 | 2.000 |
| Estante vestuarios | 2 | 2.000 |
| Asiento accesible | 1 | 1.000 |
| Total |  | 7 |

## F FALSOS TECHOS (17/10/2024)

**FTY010** m2 FALSO TECHO CONTINUO DE CARTÓN-YESO ST (19/08/2026)
119.59 m2
m². Suministro y construcción, por empresa homologada, de falso techo continuo formado por placas de cartón yeso de 15 mm, de la marca PLADUR, KNAUF o PLACOPLATRE, para altura menor de 4 metros, con parte proporcional de subestructura metálica debido a la altura del local. Incluso replanteo, nivelación y repaso de juntas, p.p. de encuentro con paramento y techo modular. Construido según NTE/PTP y especificaciones del fabricante de los paneles.
Medida la superficie ejecutada.
TIPO PLACA:
Pladur N.
Kn
Placoplatre Standard BA.auf ST.

| Medición | Uds. | Largo | Parcial |
|---|---|---|---|
| RECEPCION (CLIENTES) | 1 | 8.18 | 8.180 |
| RECEPCION (EMPLEADOS) | 1 | 4.23 | 4.230 |
| DISTRIBUIDOR 01 | 1 | 2.83 | 2.830 |
| DISTRIBUIDOR 02 | 1 | 2.66 | 2.660 |
| ZONA COMUNITARIA | 1 | 8.29 | 8.290 |
| CAMBIADOR 01 | 1 | 1.2 | 1.200 |
| CAMBIADOR 02 | 1 | 1.2 | 1.200 |
| SALA GRUPAL | 1 | 86.37 | 86.370 |
| ALMACEN | 1 | 4.63 | 4.630 |
| Total |  |  | 119.59 |

**FTY020** m2 FALSO TECHO CONTINUO DE CARTÓN-YESO WF (19/08/2026)
12.73 m2
m². Suministro y construcción, por empresa homologada, de falso techo continuo formado por placas de cartón yeso de 15 mm, de la marca PLADUR, KNAUF o PLACOPLATRE, para altura mayor de 4 metros, con parte proporcional de subestructura metálica debido a la altura del local. Incluso replanteo, nivelación y repaso de juntas, p.p. de encuentro con paramento y techo modular. Construido según NTE/PTP y especificaciones del fabricante de los paneles.
Medida la superficie ejecutada.
TIPO PLACA:
Pladur WF

| Medición | Uds. | Largo | Parcial |
|---|---|---|---|
| ASEO VESTUARIO ACCESIBLE | 1 | 6.13 | 6.130 |
| ASEO 02 | 1 | 3.69 | 3.690 |
| LIMPIEZA | 1 | 2.91 | 2.910 |
| Total |  |  | 12.73 |

**FTY100** m FORMACION DE FOSA O CANDILEJA (17/10/2024)
70.38 m
ML. Formacion de fosa o candileja en cartón-yeso elemento vertical preformado o ejecutado "in situ" para solución de iluminación indirecta. Según planos de detalle de proyecto Incluso accesorios de fijación.
Incluye: Replanteo y trazado en los paramentos de la situación del cortinero. Presentación y corte de las piezas. Humectación de la base de fijación. Extendido de la cola. Colocación y rejuntado de las piezas. Repasos de encuentros entre piezas, esquinas y rincones.

| Medición | Uds. | Largo | Parcial |
|---|---|---|---|
| FOSEADO D1 PERIMETRAL |  |  |  |
| RECEPCION (CLIENTES) | 1 | 3.26 | 3.260 |
|  | 1 | 14.97 | 14.970 |
| RECEPCION EMPLEADOS | 1 | 15.45 | 15.450 |
| DISTRIBUIDOR 02 | 1 | 2.83 | 2.830 |
| FOSEADO D2 (SALA GRUPAL CENTRAL) |  |  |  |
| SALA GRUPAL | 1 | 33.87 | 33.870 |
| Total |  |  | 70.38 |

**FTY200** u TRAMPILLA REGISTRO FALSO TECHO CONTINUO PYL (19/08/2026)
5 u
Trampilla de registro gama Básica, Star 15, sistema E102.c "KNAUF" o similar, de 600x600 mm, formada por marco de aluminio y puerta de placa de yeso laminado (1 impregnada (H1), de 15 mm de espesor), para falso techo continuo de placas de yeso laminado. Incluso accesorios de montaje.

| Medición | Uds. | Parcial |
|---|---|---|
| UNIDAD EXTERIOR UE.1 | 1 | 1.000 |
| UNIDAD INTERIOR UI1.1 | 1 | 1.000 |
| UNIDAD INTERIOR UI1.2 | 1 | 1.000 |
| CAJAS DE VENTILACION | 2 | 2.000 |
| Total |  | 5 |

## R REVESTIMIENTOS Y ACABADOS (14/11/2007)

### RHP PAVIMENTOS (14/11/2007)

**RPN010** m2 PASTA NIVELADORA 2-3 mm (14/11/2007)
132.32 m2
Capa fina de pasta niveladora de suelos, CT - C20 - F6 según UNE-EN 13813, de 2 mm de espesor, aplicada manualmente, para la regularización y nivelación de la superficie soporte interior de hormigón o mortero, previa aplicación de imprimación monocomponente a base de resinas sintéticas modificadas sin disolventes, de color amarillo, preparada para recibir pavimento cerámico, de corcho, de madera, laminado, flexible o textil. Incluso banda de panel rígido de poliestireno expandido para la preparación de las juntas perimetrales de dilatación.
Nota: No presupuestar, partida suministrada y ejecutada por proveedor externo.

| Código | Ud | Descripción | Rendimiento | Precio |
|---|---|---|---|---|
| O01OB090 | h. | Oficial solador, alicatador | 0 | 0 |
| O01OB100 | h. | Ayudante solador, alicatador | 0 | 0 |
| O01OA070 | h. | Peón ordinario | 0 | 0 |
| P09ABC010 | m2 | Azulejo blanco 15x15 cm. | 0 | 0 |
| P01FA305 | kg | Adh. cementoso alicatado int. s/morteros C1 | 0 | 0 |
| P01FJ002 | kg | Junta cementosa normal blanco<3mm CG1 | 0 | 0 |

Claves: enfoscado, gris, adhesivo, línea, colocación, blanco, corte, mortero, azulejo, junta, especial, pieza, alicatado, tapajunta, fino, limpieza, hueco, inglete, medición

| Medición | Uds. | Largo | Parcial |
|---|---|---|---|
| TOTAL LOCAL | 1 | 132.32 | 132.320 |
| Total |  |  | 132.32 |

**PML010** m2 PAV. PVC CREATION 70 LOOSELAY (14/02/2008)
132.32 m2
Pavimento de PVC tipo CREATION 70, color 0090 OAK LIGHT, mediante losetas de 701.3x701.3x5 mm en colocacion suelta o mediante adhesivo i/alisado y limpieza, medida la superficie ejecutada.
Nota: No presupuestar, partida suministrada y ejecutada por proveedor externo.

| Código | Ud | Descripción | Rendimiento | Precio |
|---|---|---|---|---|
| O01OB150 | h. | Oficial 1ª carpintero (mano de obra; 14/02/2008) | 0.3 | 0 |
| O01OA070 | h. | Peón ordinario | 0.3 | 0 |
| P08MT030 | m2 | Tarima maciza s/barnizar Elondo 90/100x15 mm (material; 02/01/2016) | 1.05 | 0 |
| P08MR190 | m | Rodapié macizo roble (material; 02/01/2016) | 1.15 | 0 |
| P08MA110 | m2 | Sistemas de clips (material; 02/01/2016) | 0.01 | 0 |
| P08SW050 | m2 | Lámina polietileno 2 mm anti-vapor (material; 02/01/2016) | 1.05 | 0 |

Claves: clase, ejecución, barrera, celular, elondo, unión, clip, lámina, colocación, flotador, piso, recorte, rodapié, material, marco, círculo, superficie, polietileno, tarima

| Medición | Uds. | Largo | Parcial |
|---|---|---|---|
| TOTAL LOCAL | 1 | 132.32 | 132.320 |
| Total |  |  | 132.32 |

**PMR020** m RODAPIÉ DM HIDRÓFUGO 10 CM LACADO BLANCO (27/08/2025)
80.41 m
Suministro y colocación de rodapié de DM hidrófugo de 10 cm, recibido con adhesivo cementoso de uso exclusivo para interiores, Ci sin ninguna característica adicional, blanco, para junta mínima (entre 1,5 y 3 mm), con la misma tonalidad de las piezas. Ejecutado según NTE-RSR. Longitud medida según documentación gráfica de Proyecto, sin incluir huecos de puertas.
Nota: No presupuestar, partida suministrada y ejecutada por proveedor externo.

| Medición | Uds. | Largo | Parcial |
|---|---|---|---|
| RECEPCION (CLIENTES) | 1 | 4.68 | 4.680 |
|  | 1 | 4.95 | 4.950 |
| ZONA COMUNITARIA-CAMBIADORES | 1 | 17.14 | 17.140 |
| DISTRIBUIDOR 01 | 1 | 2.31 | 2.310 |
| RECEPCION (EMPLEADOS) | 1 | 3.75 | 3.750 |
| SALA GRUPAL | 1 | 9.95 | 9.950 |
|  | 1 | 28.49 | 28.490 |
|  | 1 | 6.83 | 6.830 |
| SALA GRUPAL PILAR | 1 | 2.31 | 2.310 |
| Total |  |  | 80.41 |

### RVA ALICATADOS (12/06/2026)

**RAP010** m2 REVESTIMIENTO GRES PORCELANICO PAMESA PARAMENTOS VERTICALES (12/06/2026)
48.12 m2
Revestimiento interior con piezas de gran formato de gres porcelánico rectificado CORE MIX PEARL 600x1200 mm. SOPORTE: paramento de placas de yeso laminado, vertical, hasta 3 m de altura. COLOCACIÓN: en capa fina y mediante doble encolado con adhesivo cementoso mejorado, C2 TE, según UNE-EN 12004, con deslizamiento reducido y tiempo abierto ampliado. REJUNTADO: con mortero de juntas cementoso mejorado, con absorción de agua reducida y resistencia elevada a la abrasión tipo CG 2 W A, color blanco, en juntas de 3 mm de espesor. Incluso crucetas de PVC, piezas especiales y resolución de punntos singulares. Totalmente terminado

| Medición | Uds. | Largo | Alto | Parcial |
|---|---|---|---|---|
| ASEO VESTUARIO ACCESIBLE | 1 | 11.3 | 2.4 | 27.120 |
| ASEO 02 | 1 | 8.75 | 2.4 | 21.000 |
| Total |  |  |  | 48.12 |

**RAP020** m2 REVESTIMIENTO PASTA BLANCA PAMESA PARAMENTOS VERTICALES (19/08/2026)
19.92 m2
Revestimiento interior con piezas de azulejo de pasta blanca 30x60, modelo a elegir por franquicia, capacidad de absorción de agua E<0,5%, grupo BIa, según UNE-EN 14411. SOPORTE: paramento de YESO LAMINADO, vertical, de hasta 3 m de altura. COLOCACIÓN: en capa fina y mediante doble encolado con adhesivo cementoso mejorado, C2 TE, según UNE-EN 12004, con deslizamiento reducido y tiempo abierto ampliado. REJUNTADO: con mortero de juntas cementoso mejorado, con absorción de agua reducida y resistencia elevada a la abrasión tipo CG 2 W A, color blanco, en juntas de 3 mm de espesor. Incluso crucetas de PVC

| Medición | Uds. | Largo | Alto | Parcial |
|---|---|---|---|---|
| LIMPIEZA | 1 | 8.3 | 2.4 | 19.920 |
| Total |  |  |  | 19.92 |

### RVP PANELADO (12/06/2026)

**RVP010** m2 REVESTIMIENTO TABLERO AGLOMERADO EGGER (12/06/2026)
22.34 m2
m² Revestimiento decorativo de tablero aglomerado melaminizado acabado Maple Starnberg Natural (Egger H1887 ST9) o equivalente, incluso canteado, cortes, fijaciones, remates y colocación completa.

| Medición | Uds. | Largo | Alto | Parcial |
|---|---|---|---|---|
| SALA | 1 | 25.6 | 0.6 | 15.360 |
|  | 1 | 8.15 | 0.6 | 4.890 |
|  | 1 | 3.48 | 0.6 | 2.088 |
| Total |  |  |  | 22.34 |

## C CARPINTERIA Y CERRAJERIA (21/06/2024)

### CI CARPINTERIA INTERIOR (02/11/2025)

**CIP010** u PUERTA CORREDERA 110 DM LACADA (19/08/2026)
1 u
Puerta interior corredera para armazón metálico, ciega, de una hoja de 203x112,5x3,5 cm, de tablero de DM prelacada en blanco RAL 9010 satinado, con moldura de forma recta; precerco de pino país de 90x35 mm; galces de MDF de 90x20 mm; tapajuntas de MDF de 70x10 mm en ambas caras. Incluso, herrajes de colgar, de cierre y tirador con manecilla para cierre de aluminio, serie básica. Según manual de construcción CLUBPILATES edición mayo 2026. totalmente colocada

| Medición | Uds. | Parcial |
|---|---|---|
| ASEO VESTUARIO ACCESIBLE | 1 | 1.000 |
| Total |  | 1 |

**CIP030** u PUERTA CORREDERA 90 DM LACADA (02/11/2025)
1 u
Puerta interior corredera para armazón metálico, ciega, de una hoja de 203x9,5x3,5 cm, de tablero de DM prelacada en blanco RAL 9010 satinado, con moldura de forma recta; precerco de pino país de 90x35 mm; galces de MDF de 90x20 mm; tapajuntas de MDF de 70x10 mm en ambas caras. Incluso, herrajes de colgar, de cierre y tirador con manecilla para cierre de aluminio, serie básica. Según manual de construcción CLUBPILATES edición mayo 2026. totalmente colocada

| Medición | Uds. | Parcial |
|---|---|---|
| LIMPIEZA | 1 | 1.000 |
| Total |  | 1 |

**CIP020** u PUERTA CORREDERA 100 DM LACADA (19/08/2026)
1 u
Puerta interior corredera para armazón metálico, ciega, de una hoja de 203x102,5x3,5 cm, de tablero de DM prelacada en blanco RAL 9010 satinado, con moldura de forma recta; precerco de pino país de 90x35 mm; galces de MDF de 90x20 mm; tapajuntas de MDF de 70x10 mm en ambas caras. Incluso, herrajes de colgar, de cierre y tirador con manecilla para cierre de aluminio, serie básica. Según manual de construcción CLUBPILATES edición mayo 2026. totalmente colocada

| Medición | Uds. | Parcial |
|---|---|---|
| ASEO 02 | 1 | 1.000 |
| Total |  | 1 |

**CIP050** u PUERTA ABATIBLE 62,5 DM LACADA (19/08/2026)
1 u
Puerta interior abatible, ciega, de una hoja de 203x62,5x3,5 cm, de tablero de DM prelacada en blanco RAL 9010 satinado, con moldura de forma recta; precerco de pino país de 90x35 mm; galces de MDF de 90x20 mm; tapajuntas de MDF de 70x10 mm en ambas caras. Incluso, herrajes de colgar, de cierre y tirador con manecilla para cierre de aluminio, serie básica. Según manual de construcción CLUBPILATES edición mayo 2026. totalmente colocada

| Medición | Uds. | Parcial |
|---|---|---|
| ALMACEN | 1 | 1.000 |
| Total |  | 1 |

**CIA010** u ARMAZON METALICO PARA PUERTA CORREDERA DE MADERA (19/08/2026)
3 u
Armazón metálico de chapa ondulada y travesaños metálicos, preparado para alojar la hoja de una puerta corredera simple, de madera, de 110x210 cm y 5,5 cm de espesor máximo de hoja; colocación en entramado autoportante de placas de yeso, de 12,5 cm de espesor total, incluyendo el entramado autoportante y las placas

| Medición | Uds. | Parcial |
|---|---|---|
| ASEO VESTUARIO ACCESIBLE | 1 | 1.000 |
| ASEO 02 | 1 | 1.000 |
| LIMPIEZA | 1 | 1.000 |
| Total |  | 3 |

### CE CARPINTERIA EXTERIOR (21/06/2024)

**CEP010** u PUERTA ABATIBLE EXTERIOR ALUMINIO (18/06/2026)
1 u
Puerta de aluminio, gama media, una hoja practicable, con apertura hacia el interior, dimensiones 850x2100 mm, acabado lacado RAL, con el sello QUALICOAT, que garantiza el espesor y la calidad del proceso de lacado, compuesta de hoja de 48 mm y marco de 40 mm, junquillos, galce, juntas de estanqueidad de EPDM, manilla y herrajes, según UNE-EN 14351-1; transmitancia térmica del marco: Uh,m = desde 5,7 W/(m²K); espesor máximo del acristalamiento: 26 mm, con clasificación a la permeabilidad al aire clase 4, según UNE-EN 12207, clasificación a la estanqueidad al agua clase 9A, según UNE-EN 12208, y clasificación a la resistencia a la carga del viento clase C5, según UNE-EN 12210, con cerradura de seguridad, sin premarco y sin persiana. Incluso patillas de anclaje para la fijación de la carpintería, sellador adhesivo y silicona neutra para sellado perimetral de las juntas exterior e interior, entre la carpintería y la obra. Incluso sistema de cierre controlado desde mostraddor de recepción. Todo ello según manual de construcción CLUBPILATES edición mayo 2026. totalmente colocada

| Medición | Uds. | Parcial |
|---|---|---|
| ACCESO | 1 | 1.000 |
| Total |  | 1 |

**CEC010** m2 CARPINTERÍA FACHADA ALUMINIO MÓDULOS FIJOS (21/06/2024)
2.47 m2
Carpintería de aluminio lacado RAL, con 60 micras de espesor mínimo de película seca, en ventanales fijos de cerramiento de escaparates de superficie menor de 4 m², formada por cercos, junquillos y accesorios; marca de calidad QUALICOAT, gama básica, con clasificación a la permeabilidad al aire según UNE-EN 12207, a la estanqueidad al agua según UNE-EN 12208 y a la resistencia a la carga del viento según UNE-EN 12210, con premarco. Incluso silicona neutra para sellado perimetral de las juntas exterior e interior, entre la carpintería y la obra y angulos de aluminio para reolver encuentros con paramentos . Totalmente colocada.

| Medición | Uds. | Largo | Alto | Parcial |
|---|---|---|---|---|
| FACHADA SUROESTE | 1 | 1 | 2.47 | 2.470 |
| Total |  |  |  | 2.47 |

### CJ CERRAJERIA (09/02/2026)

**CJC010** Ud Cierre enrollable lamas chapa acero galvanizado automatico (09/02/2026)
1 Ud
Cierre enrollable de lamas de chapa de acero galvanizado a base de panel ciego, lacado RAL a escoger por la propiedad, de dimensiones según hueco a cubrir, apertura automática con equipo de motorización (incluido en el precio). Incluso guías, cajón de recogida, cerradura con llave de seguridad. Totalmente instalado

| Medición | Uds. | Parcial |
|---|---|---|
| PUERTA ACCESO | 1 | 1.000 |
| Total |  | 1 |

## V VIDRIERIA (11/06/2025)

**VPA010** Ud PUERTA ABATIBLE DE VIDRIO TEMPLADO 10 (15/09/2025)
1 Ud
Puerta abatible de vidrio templado incoloro, de 2800x1000 mm y de 10 mm de espesor, clasificación de prestaciones 1C1. Incluso kit de herrajes, de acero inoxidable AISI 304.

| Medición | Uds. | Parcial |
|---|---|---|
| SALA GRUPAL | 1 | 1.000 |
| Total |  | 1 |

**VMF010** m² MAMPARA FIJA VIDRIO LAMINADO 5+5 (11/06/2025)
7.65 m²
M². Formación de división acristalada con paños fijos de vidrio templado de seguridad 5+5 mm, en diversas medidas, con herrajes de cuelgue y cierre, perfilería de acero inoxidable tipo U40/U20, incluso anclajes a obra, calzos de nivelación, juntas, sellado perimetral y demás elementos auxiliares necesarios para su correcta ejecución. Totalmente instalada.

| Medición | Uds. | Largo | Alto | Parcial |
|---|---|---|---|---|
| SALA GRUPAL | 1 | 2.18 | 3 | 6.540 |
|  | 1 | 0.37 | 3 | 1.110 |
| Total |  |  |  | 7.65 |

**VFL010** m² VIDRIO LAMINADO 6+6 MM CARPINTERIA EXTERIOR (11/06/2025)
4.5 m²
Suministro y colocación de vidrio laminar incoloro, compuesto por dos lunas de 6 + 6 mm de espesor unidas por una lámina incolora de butiral de polivinilo, de 0,38 mm de espesor, clasificación 2B2, según UNE-EN 12600, fijado sobre carpintería con acuñado mediante calzos de apoyo perimetrales y laterales, sellado en frío con silicona sintética incolora (no acrílica), compatible con el material soporte. Canto pulido hasta 10 mm U" A.INOX. lineal luna templada 10 mm JGO y herrajes para puerta (HIDRÁULICO) con tirador. Medido superficie ejecutada.

| Medición | Uds. | Largo | Alto | Parcial |
|---|---|---|---|---|
| PUERTA ACCESO | 1 | 1 | 2.05 | 2.050 |
| ESCAPARATE FACHADA SUROESTE | 1 | 1 | 2.45 | 2.450 |
| Total |  |  |  | 4.5 |

**VEI010** m² ESPEJOS INCOLORO 5MM GRAN FORMATO (18/07/2026)
57.08 m²
Suministro y colocación de espejo incoloro de 5mm. con bordes rectos y cantos pulidos y lamina posterior de seguridad antifragmentación. Fijado al paramento con adhesivo de alta resistencia. Dimensiones: Altura 183 / 250 cm. Anchura s/desglose de proyecto en sala Reformers

| Medición | Uds. | Largo | Alto | Parcial |
|---|---|---|---|---|
| SALA GRUPAL | 1 | 0.98 | 1.85 | 1.813 |
|  | 1 | 1.22 | 1.85 | 2.257 |
|  | 1 | 1.45 | 1.85 | 2.683 |
|  | 1 | 1.24 | 1.85 | 2.294 |
|  | 1 | 5.37 | 1.85 | 9.935 |
|  | 2 | 1.22 | 1.85 | 4.514 |
|  | 1 | 1.74 | 1.85 | 3.219 |
|  | 1 | 3.72 | 1.85 | 6.882 |
|  | 1 | 0.2 | 1.85 | 0.370 |
|  | 1 | 1.22 | 1.85 | 2.257 |
|  | 1 | 1.6 | 1.85 | 2.960 |
|  | 1 | 2.25 | 1.85 | 4.163 |
|  | 1 | 1.43 | 1.85 | 2.646 |
|  | 1 | 1.6 | 1.85 | 2.960 |
|  | 1 | 1.93 | 1.85 | 3.571 |
|  | 1 | 0.53 | 1.85 | 0.981 |
|  | 1 | 1.24 | 1.85 | 2.294 |
|  | 1 | 0.7 | 1.85 | 1.295 |
| Total |  |  |  | 57.08 |

**VEI020** u ESPEJO RECLINABLE RETROILUMINADO CON LED ANTIVAHO 70x80 CM (19/08/2026)
2 u
Espejo retroiluinado LED reclinable, antivaho, de dimensiones 70x80 cm. Totalmente instalado y funcionando cumpliendo el CTE DB SUA

| Medición | Uds. | Parcial |
|---|---|---|
| ASEO VESTUARIO ACCESIBLE | 1 | 1.000 |
| ASEO 02 | 1 | 1.000 |
| Total |  | 2 |

**VFM010** u MAMPARA DUCHA PUERTAS CORREDERAS ACCESIBLE (19/08/2026)
2 u
Mampara frontal para ducha, de 1550 a 1650 mm de anchura y 1850 mm de altura, formada por dos puertas correderas, de vidrio translúcido con perfiles de aluminio acabado blanco. Incluso fijaciones y sellado de juntas. Totalmente instalad, cumpliendo CTE DB SUA y manual de construcción CLUBPILATES edición mayo 2026

| Medición | Uds. | Parcial |
|---|---|---|
| ASEO VESTUARIO ACCESIBLE | 1 | 1.000 |
| ASEO 02 | 1 | 1.000 |
| Total |  | 2 |

## M MOBILIARIO Y EQUIPAMIENTO (11/06/2025)

**MMA020** u MUEBLE TRAS MOSTRADOR (11/06/2025)
1 u
Ud. Fabricación, suministro y colocación en obra de mueble TRAS MOSTRADOR de 2.50 en tablero de DM aplacado de melamina Gris ratón Egger U750 ST9 con puertas, baldas interiores y cajones.según planos de proyecto y manual de construcción CLUBPILATES edición mayo 2026

| Medición | Uds. | Parcial |
|---|---|---|
| RECEPCION | 1 | 1.000 |
| Total |  | 1 |

**MMA030** u MUEBLE CAFETERA (11/06/2025)
1 u
Ud. Fabricación, suministro y colocación en obra de mueble en tablero de DM aplacado de melamina Gris ratón Egger U750 ST9 de dimensiones1000x900x500 con puertas con baldas interiores y modulo de cajones y mueble superior de 1000x1050x350 con puertas y baldas interiores. según planos de proyecto y manual de construcción CLUBPILATES edición mayo 2026

**MBM010** u BANCO ZONA COMUNIDAD (19/08/2026)
1 u
Banco efecto tinte chapa de abedul, a base de tablero de partículas, fibras y lamina de abedul, modelo BERGSHYTTAN de IKEA, de dimensiones 210x38 cm.

| Medición | Uds. | Parcial |
|---|---|---|
| ZONA COMUNIDAD | 1 | 1.000 |
| Total |  | 1 |

**MER010** m ESTANTE ROPERO (19/08/2026)
2.1 m
Estante ropero formado por balda superior de anchiura 40 cm. a base de tablero acabado color 0090 OAK LIGHT, y barra fija de cuelgue metálica colocada por debajo y anclada a éste. Totalmente instalado según manual de construccion CLUBPILATES edición mayo 2026 y planos de proyecto

| Medición | Uds. | Largo | Parcial |
|---|---|---|---|
| ZONA COMUNITARIA | 1 | 2.1 | 2.100 |
| Total |  |  | 2.1 |

**MMA010** u MOSTRADOR (11/06/2025)
1 u
Ud. Formación de mueble recepción de dimensiones 2500x110x650 formado por mesa trabajo en Melamina Gris ratón Egger U750 ST9 formalizando sobre de 2360x530 de 950 de altura, con cajones, y un modulo envolvente de 300x110x120 en forma de U con retorno en parte frontal para iluminación y camara para paso de instalaciones acabado en TARIMA idéntica al pavimento del local según planos de proyecto y manual de construcción CLUBPILATES edición mayo 2026

| Medición | Uds. | Parcial |
|---|---|---|
| RECEPCION | 1 | 1.000 |
| Total |  | 1 |

**MBM020** u BANCO CAMBIADORES (19/08/2026)
2 u
Banco a base de madera de bambú, modelo RÅGRUND de IKEA, de dimensiones 78x37 cm.Totalmente instalado

| Medición | Uds. | Parcial |
|---|---|---|
| CAMBIADOR 01 | 1 | 1.000 |
| CAMBIADOR 02 | 1 | 1.000 |
| Total |  | 2 |

**MCT010** u CORTINA (19/08/2026)
2 u
Cortina de raso, especial para probadores, confeccionada con ollados, para un hueco de dimensiones 1,00 x 2.80 m. clasificación reaccion al fuego M1. Modelo a escoger por la propiedad. Incluso barra metalica de soporte anclada a laterales.Totalmente instalada

| Medición | Uds. | Parcial |
|---|---|---|
| VESTIDOR 01 | 1 | 1.000 |
| VESTIDOR 02 | 1 | 1.000 |
| Total |  | 2 |

**MTM010** u TAQUILLAS (15/09/2025)
5 u
Ud. Instalacion de de taquillas DRY 4/p 180x30x50 p/moneda. Blanco con zócalo taquillas en compacto 10 mm. Negro. Numeración taquillas cierre moneda y candado, llave maestra, cierre con resbalón y moneda.
Nota: El suministro lo llevara a cabo un proovedor externo.

| Medición | Uds. | Parcial |
|---|---|---|
| ZONA COMUNITARIA | 5 | 5.000 |
| Total |  | 5 |

**MTR010** u MUEBLE LAMAS RETAIL (19/08/2026)
1 u
Revestimiento de pared a base de panel de lamas con rieles de aluminio para exposición de merchandising, medidas aproximadas 240x150 cm. Fabricados en aglomerado de partículas de madera y de 19mm de espesor. Incluso ganchos y baldas necesarias para composición final. De acuerdo al manual de construcción CLUBPILATES edición mayo 2026. Totalmente instalado

| Medición | Uds. | Parcial |
|---|---|---|
| ZONA RETAIL | 1 | 1.000 |
| Total |  | 1 |

**MFR010** u FELPUDO FIBRA SINTETICA (19/08/2026)
1 u
Felpudo Técnico de fibra sintética de alto tránsito Color Azul con logotipo CLUBPILATES en color blanco centrado. Dimensiones 100 x 80 cm.

| Medición | Uds. | Parcial |
|---|---|---|
| ACCESO | 1 | 1.000 |
| Total |  | 1 |

**MSA010** u CONJUNTO ACCESORIOS ASEO (19/08/2026)
2 u
Conjunto de accesorios para aseo consistente en: 1 ud Dosificador de jabón ROCA Round - Dosificador de pared Ref: A817590C00, 1 ud Portarrollo ROCA Round Portarrollo de reserva doble Ref: A817585C00, 2 ud Colgador ROCA Round - Colgador Ref: A817570C00, 1 ud Escobillero ROCA Victoria Escobillero de suelo o pared Ref: A817891C00, 1ud Secador de mano DYSON Airblade V (Níquel), 1 ud Dispensador de Papel NICEME Acero Inoxidable, 1 ud Papelera El Corte Inglés Papelera de baño redonda con pedal 3 L., incluso accesoriso de cuelgue fijación o sustentación. Totalmente instalados y funcionando

| Medición | Uds. | Parcial |
|---|---|---|
| ASEO VESTUARIO ACCESIBLE | 1 | 1.000 |
| ASEO 02 | 1 | 1.000 |
| Total |  | 2 |

## S SANITARIOS (24/07/2021)

**SAL010** u LAVABO MURAL ROCA ACCESS (19/08/2026)
1 u
Lavabo mural, colección Access de ROCA, dimensiones (Ln x An x Al) 640x550x165 mm y peso 19,2kg, acabado blanco, agujeros para grifería: 1 practicado en el centro. Sin rebosadero. Conjunto de fijaciones incluido. Juego de desagüe, sifón y grifería monomando incluidos, para instalación mural.
equipado con grifería monomando de repisa para lavabo, con cartucho cerámico, limitador de caudal a 5 l/min y sistema de apertura con agua fría para ahorro de energía acabado acabado cromado y desagüe, acabado cromado. Incluso juego de fijación y silicona para sellado de juntas. Totalmente instalado

| Medición | Uds. | Parcial |
|---|---|---|
| ASEO VESTUARIO ACCESIBLE | 1 | 1.000 |
| Total |  | 1 |

**SAL015** u CONJUNTO LAVABO ROCA TENET CON MUEBLE (19/08/2026)
1 u
Pack Unik colección Tenet de ROCA, dimensiones (Ln x An x Al) 585x460x565 mm y peso 12,8 kg, compuesto por mueble base con dos cajones y lavabo, acabado blanco brillo. Conjunto de fijaciones incluido. Juego de desagüe, sifón y grifería incluidos, para instalación mural.
equipado con grifería monomando de repisa para lavabo, con cartucho cerámico, limitador de caudal a 5 l/min y sistema de apertura con agua fría para ahorro de energía acabado acabado cromado, modelo Victoria Plus, y desagüe, acabado cromado. Incluso juego de fijación y silicona para sellado de juntas. Totalmente instalado

| Medición | Uds. | Parcial |
|---|---|---|
| ASEO 02 | 1 | 1.000 |
| Total |  | 1 |

**SAL020** u SOPORTE BASCULANTE PARA LAVABO ACCESS (19/08/2026)
1 u
Soporte basculante mural para lavabo colección Access de ROCA, dimensiones (Ln x An x Al) 350x670x610 mm y peso 12,7 kg. Totalmente instalado

| Medición | Uds. | Parcial |
|---|---|---|
| ASEO VESTUARIO ACCESIBLE | 1 | 1.000 |
| Total |  | 1 |

**SAA010** u ASIENTO DUCHA ACCESIBLE (19/08/2026)
1 u
Asiento de acero inoxidable colección Access de ROCA, dimensiones (Ln x An x Al) 510x465x270 mm y peso 6 kg, para ducha abatible.. Totalmente instalado cumpliendo CTE DB SUA

| Medición | Uds. | Parcial |
|---|---|---|
| ASEO VESTUARIO ACCESIBLE | 1 | 1.000 |
| Total |  | 1 |

**SAI010** u INODORO COMPLETO ROCA ACCESS (19/08/2026)
1 u
Pack inodoro completo colección Access de tanque bajo para movilidad reducida, de ROCA, compuesto por taza de salida vertical con juego de fijación, tanque de alimentación inferior con mecanismo de alimentación y mecanismo de doble descarga 6/3L, asiento y tapa de caída amortiguada. Totalmente instalado, conectado y funcionando; i/p.p. de anclajes al pavimento, sellados, llave de escuadra y latiguillo flexible cromados, pequeño material y medios auxiliares. Medido unidad ejecutada.

| Medición | Uds. | Parcial |
|---|---|---|
| ASEO VESTUARIO ACCESIBLE | 1 | 1.000 |
| Total |  | 1 |

**SAI020** u INODORO COMPLETO ROCA DEBBA ROUND (19/08/2026)
1 u
Pack inodoro completo de tanque bajo colección DEBBA ROUND de ROCA, compuesto por taza de salida dual, con juego de fijación, tanque de alimentación inferior con mecanismo de alimentación y mecanismo de doble descarga 6/3L, asiento y tapa de caída amortiguada. Totalmente instalado, conectado y funcionando; i/p.p. de anclajes al pavimento, sellados, llave de escuadra y latiguillo flexible cromados, pequeño material y medios auxiliares. Medido unidad ejecutada.

| Medición | Uds. | Parcial |
|---|---|---|
| ASEO 02 | 1 | 1.000 |
| Total |  | 1 |

**SAI030** u VERTEDERO COMPLETO ROCA GARDA (19/08/2026)
1 u
Vertedero de porcelana colección Garda de ROCA, dimensiones (Ln x An x Al) 420x500x445 mm y peso 19,4 kg, acabado blanco, incluye enchufe de unión, rejilla desagüe y juego de fijación y valvula desagüe manguetón. Totalmente instalado, conectado y funcionando; i/p.p. de anclajes al pavimento, sellados, llave de escuadra y latiguillo flexible cromados, pequeño material y medios auxiliares. Medido unidad ejecutada.

| Medición | Uds. | Parcial |
|---|---|---|
| LIMPIEZA | 1 | 1.000 |
| Total |  | 1 |

**SAC010** u ASA DE BAÑO ABATIBLE ACCESIBLE (19/08/2026)
2 u
Asa de baño abatible con portarrollo, colección Access serie PRO de ROCA, dimensiones (Ln x An x Al) 99x800x220 mm y peso 4 kg, acabado brillo, para personas con movilidad reducida. Totalmente instalado, cumpliendo CTE DB SUA

| Medición | Uds. | Parcial |
|---|---|---|
| ASEO VESTUARIO ACCESIBLE | 2 | 2.000 |
| Total |  | 2 |

**SAC020** u ASA DE BAÑO ANGULAR ACCESIBLE (19/08/2026)
1 u
Asa de baño angular colección Access serie DESIGN de ROCA, a dos paredes, dimensiones (Ln x An x Al) 734x853x32 mm y peso 2,6 kg, acabado blanco mate. Para personas con movilidad reducida.
Totalmente instalado, cumpliendo CTE DB SUA

| Medición | Uds. | Parcial |
|---|---|---|
| ASEO VESTUARIO ACCESIBLE | 1 | 1.000 |
| Total |  | 1 |

**SAP010** u PLATO DUCHA DE RESINA ENRASADO 160x80 cm CON GRIFERÍA MONOMANDO (24/07/2021)
2 u
Suministro y montaje de plato de ducha de resina blanca antideslizante de 160x80 cm, en color gris; conforme norma UNE-EN 14527:2016+A1:2019. Grifería mezcladora monomando empotrado con rociador regulable, rociador ducha masaje 3 funciones, acabado cromado, conforme UNE 19703:2016 y UNE-EN 200:2008. Totalmente instalada y conexionada i/ juego de desagüe y válvula de desagüe de salida horizontal de 40 mm, p.p. de pequeño material y medios auxiliares. Medido la unidad ejecutada.. Totalmente instalado y funcionado de acuerdo con el manual de construcción CLUB PILATES edición mayo 2026. Cumpliendo CTE DB SUA

| Código | Ud | Descripción | Rendimiento | Precio |
|---|---|---|---|---|
| m23O01OB200 | h | Oficial 1ª fontanero calefactor (mano de obra; 01/08/2023) | 0.4 | 0 |
| m23O01OB210 | h | Oficial 2ª fontanero calefactor (mano de obra; 01/08/2023) | 0.4 | 0 |
| m23P18D030 | ud | P. ducha acrílica 120x75 c/d. (material; 01/08/2023) | 1 | 0 |
| m23P18GD060 | ud | Cjto.mmdo. ducha cro. (material; 01/08/2023) | 1 | 0 |
| m23P18GD080 | ud | Rociador ducha masaje 3 func.cromo (material; 01/08/2023) | 1 | 0 |
| m23P17SV010 | ud | Válvula p/ducha sal.horizon.40mm (material; 01/08/2023) | 1 | 0 |
| %PM0050 | % | Pequeño Material (17/05/2024) | 0 % |  |
| %CI0600 | % | Costes Indirectos (24/07/2021) | 0 % |  |

| Medición | Uds. | Parcial |
|---|---|---|
| ASEO VESTUARIO ACCESIBLE | 1 | 1.000 |
| ASEO 02 | 1 | 1.000 |
| Total |  | 2 |

## IE INSTALACION ELECTRICA E ILUMINACION

### IELG General Instalación eléctrica (14/02/2024)
Red de tierras

**C07E120GEN** u INSTALACIÓN ELÉCTRICA PROVISIONAL DE OBRA Y GESTIÓN DE SUMINISTR (14/02/2024)
1 u
Conjunto de trabajos e instalaciones para la dotación de suministro eléctrico provisional durante la fase de obras en local, incluyendo tramitación completa ante la empresa distribuidora y el Organismo Competente (solicitud de punto de suministro provisional, tasas, derechos de enganche y emisión/registro del Certificado de Instalación Eléctrica CIE de obra).
Incluye el suministro, montaje, mantenimiento y posterior desmontaje del cuadro general de obra dotado de protecciones magnetotérmicas, diferenciales, tomas de corriente protegidas (monofásicas y trifásicas según necesidad) y parada de emergencia; línea de acometida temporal, conexión y puesta a tierra independiente, alumbrado provisional básico de seguridad y tomas de fuerza para maquinaria en tajos de trabajo. Totalmente ejecutado, legalizado y en servicio conforme REBT y normativa de seguridad y salud.
Nota: Esta partida no será necesario presupuestarla en caso de que las acciones anteriormente descritas no sean necesarias.

### IELR Red de tierras (14/02/2024)

**C07E120N** u PRUEBA RED DE TIERRAS EXISTENTE (14/02/2024)
1 u
Comprobación y medida de la resistencia de puesta a tierra del edificio. La resistencia obtenida debe ser menor que los valores normativos, tal y como marca el REBT. En el caso de que la resistencia no esté dentro de los valores normativos, será responsabilidad del instalador conseguir un valor adecuado.

| Código | Ud | Descripción | Rendimiento | Precio |
|---|---|---|---|---|
| P32IE120N | u | Prueba de resistencia red de tierras existente (material; 14/02/2024) | 1 | 0 |

| Medición | Uds. | Parcial |
|---|---|---|
| General | 1 | 1.000 |
| Total |  | 1 |

### IELI Instalaciones de enlace

**E17BDT040** m DERIVACIÓN INDIVIDUAL TRIFÁSICA 5x16 mm2
35 m
Suministro y montaje de cableado de Derivación Individual (DI) de abastecimiento eléctrico, en sistema trifásico, formado por conductor multipolar de cobre aislado para una tensión nominal de 0,6/1kV de tipo RZ1-K (AS) Cca-s1b,d1,a1 de 4x16 + TT16 mm2 de sección, no propagador de la llama ni del incendio, con baja opacidad de humos y bajo índice de acidez de los gases de la combustión; instalado bajo tubo de PVC DN63mm. Comprende todos los trabajos, materiales y medios auxiliares necesarios para dejar la unidad completa, totalmente instalada, probada y en perfecto estado de funcionamiento, según Planos y demás Documentos de Proyecto, indicaciones de la D.F. y normativa vigente. Conforme a REBT, ITC-BT-15, NTE-IEB, UNE-HD 60364-1:2009 y UNE-HD 60364-1:2009/A11:2018. Cableado conforme UNE-EN 60332-1-2-3 y UNE 21123-4:2017. Materiales con marcado CE y Declaración de Prestaciones (CPR) según Reglamento Europeo (UE) 305/2011.

| Código | Ud | Descripción | Rendimiento | Precio |
|---|---|---|---|---|
| E00A0010 | h | Oficial 1ª electricista (mano de obra) | 0.135 | 0 |
| E00A0020 | h | Oficial 2ª electricista (mano de obra) | 0.135 | 0 |
| P15NCQ070b | m | Cable Cu 0,6/1kV RZ1-K (AS) Cca-s1b,d1,a1 - 5x16 mm2 (material; 06/02/2024) | 1.05 | 0 |
| %PM0200 | % | Pequeño Material (06/02/2024) | 0 % |  |

### IELC Cuadros eléctricos

**E17CBO200** u CUADRO GENERAL BAJA TENSIÓN (CGBT)
1 u
Suministro y montaje de Cuadro General de Baja Tensión (CGBT), formado por caja de distribución superficie con puerta y cerradura, envolvente de tipo modular, de conformidad con la norma UNE 61439 -1/-2/-3, clase de protección I, conexión a tierra, grado de protección IP43 e IK08. con capacidad para albergar toda la aparamenta reflejada en los esquemas unifilares mas una reserva de espacio del 25%. Capacidad total mínima para 90 módulos de 18mm. Dimensión del cuadro 600mm x 800mm (medidas aproximadas). La envolvente incluye cerradura con llave. Con perfil omega y embarrado de protección, y equipado según esquemas unifilares. Totalmente instalado; i/p.p. de conexiones, bornes, pletinas y rotulación. Conforme a REBT: ITC-BT-10, ITC-BT-17, ITC-BT-25 e ITC-BT-26.

| Código | Ud | Descripción | Rendimiento | Precio |
|---|---|---|---|---|
| E00A0010 | h | Oficial 1ª electricista | 2 | 0 |
| O01OB220 | h | Ayudante electricista (mano de obra; 10/02/2024) | 2 | 0 |
| P15FHM150N | u | Envolvente metálica (material; 13/02/2024) | 1 | 0 |
| P15FRSEUC01N | u | Aparamenta eléctrica segun Esquema Unifilar (material; 06/02/2024) | 1 | 0 |
| %PM02500250 | % | Pequeño Material (07/06/2024) | 0 % |  |

### IELCA Canalizaciones

**E17NH063** m CANALIZACIÓN TUBO FLEXIBLE D=63 mm
35 m
Suministro y montaje de Canalización de tubo flexible de PVC, de diámetro 63 mm. Instalado en falso techo, o sobre paramentos mediante soportes de tipo abrazadera separados cada 50 cm como máximo. Totalmente montado; i/p.p. de anclajes y accesorios. Conforme a REBT, ITC-BT-21 y NTE-IEB. Cableado conforme a los requisitos generales de las UNE-EN 61386-1:2008, UNE-EN 61386-1:2008/A1:2020 y UNE-EN 61386-1:2008 ERRATUM:2010 y particulares de las UNE-EN 61386-22:2005 y UNE-EN 61386-22:2005/A11:2011. Materiales con marcado CE y Declaración de Prestaciones (CPR) según Reglamento Europeo (UE) 305/2011.

| Código | Ud | Descripción | Rendimiento | Precio |
|---|---|---|---|---|
| E00A0010 | h | Oficial 1ª electricista | 0.05 | 0 |
| O01OB220 | h | Ayudante electricista | 0.05 | 0 |
| MN2624502490 | m | TUBO FLEXIBLE D=63 MM (material; 29/07/2024) | 1.05 | 0 |
| %PM0500 | % | Pequeño Material (06/02/2024) | 0 % |  |

### IELCI Circuitos interiores

**E01JBBA0010** m CIRCUITO MONOFASICO 2x1,5+TTx1,5 (07Z1-K)
113.3 m
Suministro y montaje de circuito monofásico realizado con tubo PVC corrugado M 20, conductores de cobre flexible de 1,5 mm2, aislamiento 07Z1-K 750 V (clase de reacción al fuego mínima Cca-s1b,d1,a1 y libre de halógenos), en sistema monofásico (fase, neutro y tierra), incluido p./p. de cajas de registro, regletas de conexión y pequeño material. Comprende todos los trabajos, materiales y medios auxiliares necesarios para dejar la unidad completa, totalmente instalada, probada y en perfecto estado de funcionamiento, según Planos y demás Documentos de Proyecto, indicaciones de la D.F. y normativa vigente.

| Código | Ud | Descripción | Rendimiento | Precio |
|---|---|---|---|---|
| E00A0010 | h | Oficial 1ª electricista | 0.1 | 0 |
| E00A0020 | h | Oficial 2ª electricista | 0.1 | 0 |
| E00BA0010 | m | Cond.aisla. H07Z1-K 750 V 1,5 mm2 Cu (material; 19/06/2024) | 3 | 0 |
| E00C0020 | m | Tubo PVC corrugado DN20 (material; 30/08/2018) | 1 | 0 |
| %E00Y0010 | % | PEQUEÑO MATERIAL (21/02/2025) | 0 % |  |

| Medición | Uds. | Largo | Parcial |
|---|---|---|---|
|  | 1.1 | 103 | 113.300 |
| Total |  |  | 113.3 |

**E01JBBA0020** m CIRCUITO MONOFASICO 2x2,5+TTx2,5 (07Z1-K)
233.2 m
Suministro y montaje de circuito monofásico realizado con tubo PVC corrugado M 20, conductores de cobre flexible de 2,5 mm2, aislamiento 07Z1-K 750 V (clase de reacción al fuego mínima Cca-s1b,d1,a1 y libre de halógenos), en sistema monofásico (fase, neutro y tierra), incluido p./p. de cajas de registro, regletas de conexión y pequeño material. Comprende todos los trabajos, materiales y medios auxiliares necesarios para dejar la unidad completa, totalmente instalada, probada y en perfecto estado de funcionamiento, según Planos y demás Documentos de Proyecto, indicaciones de la D.F. y normativa vigente.

| Código | Ud | Descripción | Rendimiento | Precio |
|---|---|---|---|---|
| E00A0010 | h | Oficial 1ª electricista | 0.1 | 0 |
| E00A0020 | h | Oficial 2ª electricista | 0.1 | 0 |
| E00BA0020 | m | Cond. aisla. H07Z1-k 750 V 2,5 mm2 Cu (material; 19/06/2024) | 3 | 0 |
| E00C0020 | m | Tubo PVC corrugado DN20 | 1 | 0 |
| %E00Y0010 | % | Pequeño Material | 0 % |  |

| Medición | Uds. | Largo | Parcial |
|---|---|---|---|
|  | 1.1 | 212 | 233.200 |
| Total |  |  | 233.2 |

**E01JBDE0020** m CIRCUITO MONOFÁSICO 2x2,5+TTx2,5 (RZ1-K)
13.2 m
Suministro y montaje de circuito monofásico realizado con tubo PVC corrugado M 25, conductores de cobre flexible de 2,5 mm2, aislamiento RZ1-K 0,6/1 KV (clase de reacción al fuego mínima Cca-s1b,d1,a1 y libre de halógenos), en sistema monofásico (fase, neutro y tierra), incluido p./p. de cajas de registro, regletas de conexión y pequeño material. Comprende todos los trabajos, materiales y medios auxiliares necesarios para dejar la unidad completa, totalmente instalada, probada y en perfecto estado de funcionamiento, según Planos y demás Documentos de Proyecto, indicaciones de la D.F. y normativa vigente.

| Código | Ud | Descripción | Rendimiento | Precio |
|---|---|---|---|---|
| E00A0010 | h | Oficial 1ª electricista | 0.1 | 0 |
| E00A0020 | h | Oficial 2ª electricista | 0.1 | 0 |
| E00BB0120 | m | Conductor multipolar 3x2,5 mm² 0,6/ 1 kV RZ1-K Cu (material; 19/06/2024) | 1 | 0 |
| %E00Y0010 | % | Pequeño Material | 0 % |  |

| Medición | Uds. | Largo | Parcial |
|---|---|---|---|
|  | 1.1 | 12 | 13.200 |
| Total |  |  | 13.2 |

**E17CSM050B** m CIRCUITO TRIFÁSICO 4x2,5+TTx2,5 (RZ1-K) (04/10/2018)
26.4 m
Suministro y montaje de circuito trifásico realizado con tubo PVC corrugado M 40, conductores de cobre flexible de 2,5 mm2, aislamiento RZ1-K 0,6/1 KV (clase de reacción al fuego mínima Cca-s1b,d1,a1 y libre de halógenos), en sistema monofásico (3xfase, neutro y tierra), incluido p./p. de cajas de registro, regletas de conexión y pequeño material. Comprende todos los trabajos, materiales y medios auxiliares necesarios para dejar la unidad completa, totalmente instalada, probada y en perfecto estado de funcionamiento, según Planos y demás Documentos de Proyecto, indicaciones de la D.F. y normativa vigente.

| Código | Ud | Descripción | Rendimiento | Precio |
|---|---|---|---|---|
| O01OB200 | h | Oficial 1ª electricista (mano de obra; 17/05/2024) | 0.05 | 0 |
| O01OB210 | h | Oficial 2ª electricista (mano de obra; 17/05/2024) | 0.05 | 0 |
| P15UCH010b32 | m | Tubo flex. PVC corrug. reforz. M32 mm libre halógenos (material; 21/06/2025) | 1.5 | 0 |
| E00BB0180 | m | Conductor multipolar 5x2,5 mm² 0,6/ 1 kV RZ1-K Cu (material; 04/10/2018) | 1 | 0 |
| %PM02500250 | % | Pequeño Material | 0 % |  |

| Medición | Uds. | Largo | Parcial |
|---|---|---|---|
|  | 1.1 | 24 | 26.400 |
| Total |  |  | 26.4 |

### IELM Mecanismos

**E17MNB140** u BASE DE ENCHUFE 16A BJC IRIS BLANCO
22 u
Suministro y montaje de base de enchufe con toma de tierra de 16A, de sistema Schuko universal, montaje empotrado, realizada con tubo PVC corrugado reforzado libre de halógenos M20 mm, cableado formado por conductores unipolares de cobre aislados para una tensión nominal de 450/750V de tipo H07Z1-K (AS) Cca-s1a,d1,a1 de 2,5 mm2 de sección, mecanismo de base de enchufe de 16A serie BJC IRIS en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| E00A0010 | h | Oficial 1ª electricista | 0.2 | 0 |
| O01OB220 | h | Ayudante electricista | 0.2 | 0 |
| P15UCH020 | m | Tubo flex. PVC corrug. reforz. M20 mm libre halógenos (material; 14/02/2024) | 5 | 0 |
| P15NG020 | m | Cable Cu 450/750V H07VZ1-K (AS) B2ca-s1a,d1,a1 - 1x2,5 mm2 (material; 14/02/2024) | 15 | 0 |
| P15GK050 | u | Caja mecanismo empotrar (material; 14/05/2024) | 1 | 0 |
| P15MAB010 | u | Marco individual mecanismo gama media (material; 14/05/2024) | 1 | 0 |
| P15MAB180 | u | Base de enchufe 16A gama media (material; 14/05/2024) | 1 | 0 |
| %PM01000100 | % | Pequeño Material (07/06/2024) | 0 % |  |

**E17MNB140N** u BASE DE ENCHUFE DOBLE 16A BJC IRIS BLANCO
7 u
Suministro y montaje de base de enchufe doble con toma de tierra de 16A, de sistema Schuko universal, montaje empotrado, realizada con tubo PVC corrugado reforzado libre de halógenos M20 mm, cableado formado por conductores unipolares de cobre aislados para una tensión nominal de 450/750V de tipo H07Z1-K (AS) Cca-s1a,d1,a1 de 2,5 mm2 de sección, mecanismo de base de enchufe de 16A serie BJC IRIS en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| E00A0010 | h | Oficial 1ª electricista | 0.3 | 0 |
| O01OB220 | h | Ayudante electricista | 0.3 | 0 |
| P15UCH020 | m | Tubo flex. PVC corrug. reforz. M20 mm libre halógenos | 5 | 0 |
| P15NG020 | m | Cable Cu 450/750V H07VZ1-K (AS) B2ca-s1a,d1,a1 - 1x2,5 mm2 | 15 | 0 |
| P15GK050 | u | Caja mecanismo empotrar | 1 | 0 |
| P15MAB180 | u | Base de enchufe 16A gama media | 2 | 0 |
| P15MAB010D | u | Marco doble mecanismo gama media (material; 17/05/2024) | 1 | 0 |
| %PM01000100 | % | Pequeño Material | 0 % |  |

**E17MNB140N3** u BASE DE ENCHUFE TRIPLE 16A BJC IRIS BLANCO
2 u
Suministro y montaje de base de enchufe triple con toma de tierra de 16A, de sistema Schuko universal, montaje empotrado en mueble, realizada con tubo PVC corrugado reforzado libre de halógenos M20 mm, cableado formado por conductores unipolares de cobre aislados para una tensión nominal de 450/750V de tipo H07Z1-K (AS) Cca-s1a,d1,a1 de 2,5 mm2 de sección, mecanismo de base de enchufe de 16A serie BJC IRIS en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| E00A0010 | h | Oficial 1ª electricista | 0.3 | 0 |
| O01OB220 | h | Ayudante electricista | 0.3 | 0 |
| P15UCH020 | m | Tubo flex. PVC corrug. reforz. M20 mm libre halógenos | 5 | 0 |
| P15NG020 | m | Cable Cu 450/750V H07VZ1-K (AS) B2ca-s1a,d1,a1 - 1x2,5 mm2 | 15 | 0 |
| P15GK050 | u | Caja mecanismo empotrar | 1 | 0 |
| P15MAB180 | u | Base de enchufe 16A gama media | 2 | 0 |
| P15MAB010D | u | Marco doble mecanismo gama media | 1 | 0 |
| %PM01000100 | % | Pequeño Material | 0 % |  |

**E17MNB140PMR** u KIT ALARMA ACCESIBLE ASEOS PMR
1 u
Suministro y montaje de Kit completo de alarma para aseos accesibles PMR en locales de pública concurrencia. Totalmente montado e instalado; i/p.p. de caja de mecanismo universal con tornillos, mecanismos, cableado, tubo, conexiones y medios auxiliares (excepto elevación y/o transporte). Conforme a REBT: ITC-BT-19, ITC-BT-20, ITC-BT-21 e ITC-BT-25 a 27 o ITC-BT-28 (s/uso), a NTE-IEB y a norma UNE 20315-1-1:2017. Materiales con marcado CE y Declaración de Prestaciones (CPR) según Reglamento Europeo (UE) 305/2011.

| Código | Ud | Descripción | Rendimiento | Precio |
|---|---|---|---|---|
| E00A0010 | h | Oficial 1ª electricista | 0.15 | 0 |
| O01OB220 | h | Ayudante electricista | 0.15 | 0 |
| P15UCH020 | m | Tubo flex. PVC corrug. reforz. M20 mm libre halógenos | 5 | 0 |
| P15NG020 | m | Cable Cu 450/750V H07VZ1-K (AS) B2ca-s1a,d1,a1 - 1x2,5 mm2 | 15 | 0 |
| P15GK050 | u | Caja mecanismo empotrar | 1 | 0 |
| P15MAB010 | u | Marco individual mecanismo gama media | 1 | 0 |
| P15MAB180pmr | u | Kit alarma PMR (material; 14/05/2024) | 1 | 0 |
| %PM01000100 | % | Pequeño Material | 0 % |  |

**E17CEM080N** m PUNTO ALIMENTACIÓN A EQUIPO MONOFÁSICO 3x2,5 mm2 (AS)
7 m
Suministro y montaje de punto alimentación a equipo formado por conductores unipolares de cobre aislados H07Z1-K (AS) 3x2,5 mm2, para una tensión nominal de 450/750 V, no propagadores del incendio y con emisión de humos y opacidad reducida, realizado con tubo PVC corrugado reforzado libre de halógenos M20 empotrado, en sistema monofásico (fase, neutro y protección), incluido p.p./ de cajas de registro y regletas de conexión. Instalación y conexionado conforme a REBT, a la NTE-IEB y a las UNE-HD 60364-1:2009 y UNE-HD 60364-1:2009/A11:2018. Circuito conforme a ITC-BT-28 en instalaciones en locales de pública concurrencia. Materiales con marcado CE y Declaración de Prestaciones (CPR) según Reglamento Europeo (UE) 305/2011.

| Código | Ud | Descripción | Rendimiento | Precio |
|---|---|---|---|---|
| E00A0010 | h | Oficial 1ª electricista | 0.075 | 0 |
| E00A0020 | h | Oficial 2ª electricista | 0.075 | 0 |
| P15UCH020 | m | Tubo flex. PVC corrug. reforz. M20 mm libre halógenos | 1.1 | 0 |
| P15NG020 | m | Cable Cu 450/750V H07VZ1-K (AS) B2ca-s1a,d1,a1 - 1x2,5 mm2 | 3.3 | 0 |
| %PM05000500 | % | Pequeño Material (07/06/2024) | 0 % |  |

**E17CEM080NT** u PUNTO ALIMENTACIÓN A EQUIPO TRIFÁSICO 5x2,5 mm2 (AS)
1 u
Suministro y montaje de punto alimentación a equipo formado por conductores unipolares de cobre aislados mínimo de 5x2,5 mm2, tipo de cable según esquema unifilar, no propagadores del incendio y con emisión de humos y opacidad reducida, realizado con tubo PVC corrugado reforzado libre de halógenos M40 empotrado, en sistema trifásico (3xfase, neutro y protección), incluido p.p./ de cajas de registro y regletas de conexión. Incluye coca de 2 metros de longitud. Instalación y conexionado conforme a REBT, a la NTE-IEB y a las UNE-HD 60364-1:2009 y UNE-HD 60364-1:2009/A11:2018. Circuito conforme a ITC-BT-28 en instalaciones en locales de pública concurrencia. Materiales con marcado CE y Declaración de Prestaciones (CPR) según Reglamento Europeo (UE) 305/2011.

| Código | Ud | Descripción | Rendimiento | Precio |
|---|---|---|---|---|
| E00A0010 | h | Oficial 1ª electricista | 0.075 | 0 |
| E00A0020 | h | Oficial 2ª electricista | 0.075 | 0 |
| P15UCH040 | m | Tubo flex. PVC corrug. reforz. M40 mm libre halógenos (material; 14/02/2024) | 1.1 | 0 |
| P15NG020 | m | Cable Cu 450/750V H07VZ1-K (AS) B2ca-s1a,d1,a1 - 1x2,5 mm2 | 5.5 | 0 |
| %PM05000500 | % | Pequeño Material | 0 % |  |

**E17MNB010** u PUNTO LUZ SENCILLO BJC IRIS BLANCO INTERRUPTOR
11 u
Suministro y montaje de Punto de luz sencillo unipolar, realizado con tubo PVC corrugado reforzado libre de halógenos M20 mm, cableado formado por conductores unipolares de cobre aislados para una tensión nominal de 450/750V de tipo H07Z1-K (AS) Cca-s1a,d1,a1 de 1,5 mm2 de sección, y mecanismo de interruptor unipolar, serie BJC IRIS en acabado color blanco. Marca y modelo a aprobar por la propiedad o equipo de interiorismo. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0.2 | 0 |
| O01OB220 | h | Ayudante electricista | 0.2 | 0 |
| P15UCH010 | m | Tubo flex. PVC corrug. reforz. M16 mm libre halógenos (material; 12/05/2024) | 5 | 0 |
| P15NG010 | m | Cable Cu 450/750V H07VZ1-K (AS) B2ca-s1b,d1,a1 - 1x1,5 mm2 (material; 17/05/2024) | 15 | 0 |
| P15GK050 | u | Caja mecanismo empotrar | 1 | 0 |
| P15MAB010 | u | Marco individual mecanismo gama media | 1 | 0 |
| P15MAB050 | u | Interruptor / conmutador gama básica (material; 13/05/2024) | 1 | 0 |
| %PM01000100 | % | Pequeño Material | 0 % |  |

**E17MNB010P** u PUNTO LUZ SENCILLO BJC IRIS BLANCO PULSADOR
2 u
Suministro y montaje de Punto de luz con pulsador unipolar, realizado con tubo PVC corrugado reforzado libre de halógenos M20 mm, cableado formado por conductores unipolares de cobre aislados para una tensión nominal de 450/750V de tipo H07Z1-K (AS) Cca-s1a,d1,a1 de 1,5 mm2 de sección, y mecanismo de pulsador unipolar para regulación de iluminación, serie BJC IRIS en acabado color blanco. Marca y modelo a aprobar por la propiedad o equipo de interiorismo. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0.2 | 0 |
| O01OB220 | h | Ayudante electricista | 0.2 | 0 |
| P15UCH010 | m | Tubo flex. PVC corrug. reforz. M16 mm libre halógenos | 5 | 0 |
| P15NG010 | m | Cable Cu 450/750V H07VZ1-K (AS) B2ca-s1b,d1,a1 - 1x1,5 mm2 | 15 | 0 |
| P15GK050 | u | Caja mecanismo empotrar | 1 | 0 |
| P15MAB010 | u | Marco individual mecanismo gama media | 1 | 0 |
| P15MAB050b | u | Pulsador gama básica (material; 13/05/2024) | 1 | 0 |
| %PM01000100 | % | Pequeño Material | 0 % |  |

**E17MNB010C** u PUNTO LUZ CONMUTADO BJC IRIS BLANCO
1 u
Suministro y montaje de Punto de luz conmutado unipolar, realizado con tubo PVC corrugado reforzado libre de halógenos M20 mm, cableado formado por conductores unipolares de cobre aislados para una tensión nominal de 450/750V de tipo H07Z1-K (AS) Cca-s1a,d1,a1 de 1,5 mm2 de sección y dos mecanismos de interruptor unipolar de conmutación, serie BJC IRIS en acabado color blanco. Marca y modelo a aprobar por la propiedad o equipo de interiorismo. Totalmente montado e instalado; i/p.p. de cajas de mecanismos universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0.2 | 0 |
| O01OB220 | h | Ayudante electricista | 0.2 | 0 |
| P15UCH010 | m | Tubo flex. PVC corrug. reforz. M16 mm libre halógenos | 5 | 0 |
| P15NG010 | m | Cable Cu 450/750V H07VZ1-K (AS) B2ca-s1b,d1,a1 - 1x1,5 mm2 | 15 | 0 |
| P15GK050 | u | Caja mecanismo empotrar | 2 | 0 |
| P15MAB010 | u | Marco individual mecanismo gama media | 2 | 0 |
| P15MAB050 | u | Interruptor / conmutador gama básica | 2 | 0 |
| %PM01000100 | % | Pequeño Material | 0 % |  |

**E17MAA005** u PUNTO LUZ ADICIONAL
39 u
Suministro y montaje de Punto de luz adicional, realizado con tubo PVC corrugado reforzado libre de halógenos M20 mm, y cableado formado por conductores unipolares de cobre aislados para una tensión nominal de 450/750V de tipo H07Z1-K (AS) Cca-s1a,d1,a1 de 1,5 mm2 de sección, sin mecanismo. Totalmente montado e instalado; i/p.p. de caja de conexiones y medios auxiliares (excepto elevación y/o transporte). Conforme a REBT: ITC-BT-19, ITC-BT-20, ITC-BT-21 e ITC-BT-25 a 27 o ITC-BT-28 (s/uso), NTE-IEB y normas UNE-EN 60669-1:2018 y UNE-EN 60669-1:2018/AC:2020-02. Materiales con marcado CE y Declaración de Prestaciones (CPR) según Reglamento Europeo (UE) 305/2011.

| Código | Ud | Descripción | Rendimiento | Precio |
|---|---|---|---|---|
| E00A0010 | h | Oficial 1ª electricista | 0.1 | 0 |
| O01OB220 | h | Ayudante electricista | 0.1 | 0 |
| P15UCH010 | m | Tubo flex. PVC corrug. reforz. M16 mm libre halógenos | 5 | 0 |
| P15NG010 | m | Cable Cu 450/750V H07VZ1-K (AS) B2ca-s1b,d1,a1 - 1x1,5 mm2 | 15 | 0 |
| %PM01000100 | % | Pequeño Material | 0 % |  |

**E17MNB010EM** u PUNTO LUZ EMERGENCIA
12 u
Suministro y montaje de Punto de luz sencillo unipolar, realizado con tubo PVC corrugado reforzado libre de halógenos M20 mm, cableado formado por conductores unipolares de cobre aislados para una tensión nominal de 450/750V de tipo H07Z1-K (AS) Cca-s1a,d1,a1 de 1,5 mm2 de sección. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0.25 | 0 |
| O01OB220 | h | Ayudante electricista | 0.25 | 0 |
| P15UCH010 | m | Tubo flex. PVC corrug. reforz. M16 mm libre halógenos | 5 | 0 |
| P15NG010 | m | Cable Cu 450/750V H07VZ1-K (AS) B2ca-s1b,d1,a1 - 1x1,5 mm2 | 15 | 0 |
| %PM01000100 | % | Pequeño Material | 0 % |  |

**E17MNB0PL** u PULSADOR APERTURA PUERTA BJC IRIS BLANCO
1 u
Suministro y montaje de punto para pulsador para apertura remota de puerta sencillo unipolar, realizado con tubo PVC corrugado reforzado libre de halógenos M20 mm, cableado formado por conductores unipolares de cobre aislados para una tensión nominal de 450/750V de tipo H07Z1-K (AS) Cca-s1a,d1,a1 de 2,5 mm2 de sección, y mecanismo de pulsador unipolar, serie BJC IRIS en acabado color blanco. Marca y modelo a aprobar por la propiedad o equipo de interiorismo. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0.2 | 0 |
| O01OB220 | h | Ayudante electricista | 0.2 | 0 |
| P15UCH010 | m | Tubo flex. PVC corrug. reforz. M16 mm libre halógenos | 5 | 0 |
| P15NG010 | m | Cable Cu 450/750V H07VZ1-K (AS) B2ca-s1b,d1,a1 - 1x1,5 mm2 | 15 | 0 |
| P15GK050 | u | Caja mecanismo empotrar | 1 | 0 |
| P15MAB010 | u | Marco individual mecanismo gama media | 1 | 0 |
| P15MAB050 | u | Interruptor / conmutador gama básica | 2 | 0 |
| %PM01000100 | % | Pequeño Material | 0 % |  |

**E28RDV190LM** u DETECTOR DE PRESENCIA ASEOS (17/05/2024)
2 u
Suministro y montaje de Detector de presencia de techo por infrarrojos, para instalación en aseos. Tensión 230 Vca, 50/60 Hz, capacidad de corte 10A, Ángulo de cobertura 360º, Alcance aproximado 2 a 6 m y altura 2,4 m, señal acústica de 6 segundos a 12 minutos. Materiales con marcado CE y DdP (Declaración de prestaciones) según Reglamento (UE) 305/2011. Totalmente montado e instalado; i/p.p. de caja de mecanismo universal con tornillos, conexiones y medios auxiliares (excepto elevación y/o transporte). Conforme a REBT: ITC-BT-19, ITC-BT-20, ITC-BT-21 e ITC-BT-25 a 27 o ITC-BT-28 (s/uso), a NTE-IEB y a norma UNE 20315-1-1:2017. Materiales con marcado CE y Declaración de Prestaciones (CPR) según Reglamento Europeo (UE) 305/2011.

| Código | Ud | Descripción | Rendimiento | Precio |
|---|---|---|---|---|
| P37RD360 | u | Detector presencia de techo (material; 17/05/2024) | 1 | 0 |

### IELIN Iluminación normal

**E18IDF350MS31** u FOCO LED FIJO 20W 3000K IP20
4 u
Suministro y montaje de foco LED fijo 20W 3000K IP20 24º con driver regulable push, con difusor de panel de abeja para deslumbramiento. Material aluminio. Según proyecto específico de iluminación e interiorismo. Marca y modelo a aprobar por la propiedad o equipo de interiorismo. Con marcado CE según Reglamento (UE) 305/2011. Instalado incluyendo accesorios de montaje, fuente de alimentación regulable, lámpara, LEDs, medios auxiliares, replanteo y conexionado, conforme al CTE DB-HE-3, CTE DB-SUA-4 y NTE-IEI.

| Código | Ud | Descripción | Rendimiento | Precio |
|---|---|---|---|---|
| E00A0010 | h | Oficial 1ª electricista | 0.2 | 0 |
| P16BN14MS311F | u | FOCO LED FIJO 20W 3000K IP20 (material; 17/05/2024) | 1 | 0 |
| P01DW090 | u | Pequeño material (material; 17/05/2024) | 1 | 0 |

| Medición | Uds. | Parcial |
|---|---|---|
|  | 9 |  |
| Total |  | 4 |

| Código | Ud | Descripción | Cantidad | Precio |
|---|---|---|---|---|
| E18IDF350MS31 | u | FOCO LED FIJO 20W 3000K IP20 | 9 | 0 |

**E18IDF350MS32** u FOCO LED ORIENTABLE 12W 3000K IP20
5 u
Suministro y montaje de foco LED orientable 12W 3000K IP20 24º. Material aluminio. Según proyecto específico de iluminación e interiorismo. Marca y modelo a aprobar por la propiedad o equipo de interiorismo. Con marcado CE según Reglamento (UE) 305/2011. Instalado incluyendo accesorios de montaje, fuente de alimentación, lámpara, LEDs, medios auxiliares, replanteo y conexionado, conforme al CTE DB-HE-3, CTE DB-SUA-4 y NTE-IEI.

| Código | Ud | Descripción | Rendimiento | Precio |
|---|---|---|---|---|
| E00A0010 | h | Oficial 1ª electricista | 0.5 | 0 |
| P16BN140bNMS3 | u | FOCO LED ORIENTABLE 12W 3000K 24V IP20 (material; 17/05/2024) | 1 | 0 |
| P01DW090 | u | Pequeño material | 1 | 0 |

**E18IDF350MS34** u FOCO LED FIJO 12W 3000K IP20
22 u
Suministro y montaje de foco LED fijo 12W 3000K IP20 24º. Material aluminio. Según proyecto específico de iluminación e interiorismo. Marca y modelo a aprobar por la propiedad o equipo de interiorismo. Con marcado CE según Reglamento (UE) 305/2011. Instalado incluyendo accesorios de montaje, fuente de alimentación, lámpara, LEDs, medios auxiliares, replanteo y conexionado, conforme al CTE DB-HE-3, CTE DB-SUA-4 y NTE-IEI.

| Código | Ud | Descripción | Rendimiento | Precio |
|---|---|---|---|---|
| E00A0010 | h | Oficial 1ª electricista | 0.5 | 0 |
| P16BN14MS313 | u | FOCO LED FIJO 12W 3000K IP20 (material; 17/05/2024) | 1 | 0 |
| P01DW090 | u | Pequeño material | 1 | 0 |

**ILUNOR00MS39** m TIRA LED 14W/M 24V IP20 3000K + PERFIL + DIFUSOR.
44.5 m
Suministro y montaje de tira LED 14W/M 24V IP20 3000K con perfil y difusor. Según proyecto específico de iluminación e interiorismo. Marca y modelo a aprobar por la propiedad o equipo de interiorismo. Con marcado CE según Reglamento (UE) 305/2011. Instalado incluyendo accesorios de montaje, perfil, tira LED, difusor, tapas finales, clips, medios auxiliares, replanteo y conexionado, conforme al CTE DB-HE-3, CTE DB-SUA-4 y NTE-IEI.

| Código | Ud | Descripción | Rendimiento | Precio |
|---|---|---|---|---|
| E00A0010 | h | Oficial 1ª electricista | 0.3 | 0 |
| ELILU00MS399 | m | TIRA LED 14W/M 24V IP20 3000K + PERFIL + DIFUSOR. (material; 11/09/2018) | 1 | 0 |
| P01DW090 | u | Pequeño material | 1 | 0 |

**ILUNOR00MS39C** m TIRA LED 14W/M 24V IP65 3000K + PERFIL + DIFUSOR.
40.5 m
Suministro y montaje de tira LED 14W/M 24V IP65 3000K con perfil y difusor. Según proyecto específico de iluminación e interiorismo. Marca y modelo a aprobar por la propiedad o equipo de interiorismo. Con marcado CE según Reglamento (UE) 305/2011. Instalado incluyendo accesorios de montaje, perfil, tira LED, difusor, tapas finales, clips, medios auxiliares, replanteo y conexionado, conforme al CTE DB-HE-3, CTE DB-SUA-4 y NTE-IEI.

| Código | Ud | Descripción | Rendimiento | Precio |
|---|---|---|---|---|
| E00A0010 | h | Oficial 1ª electricista | 0.3 | 0 |
| ELILU00MS399 | m | TIRA LED 14W/M 24V IP20 3000K + PERFIL + DIFUSOR. | 1 | 0 |
| P01DW090 | u | Pequeño material | 1 | 0 |

**ILUNOR00MS40B** m TIRA LED 14W/M 24V IP20 RGB + TELECOMANDO + PERFIL + DIFUSOR
32 m
Suministro y montaje de tira LED 14W/M 24V IP20 RGB con telecomando, perfil y difusor. Según proyecto específico de iluminación e interiorismo. Marca y modelo a aprobar por la propiedad o equipo de interiorismo. Con marcado CE según Reglamento (UE) 305/2011. Instalado incluyendo accesorios de montaje, telecomando, perfil, tira LED, difusor, tapas finales, clips, medios auxiliares, replanteo y conexionado, conforme al CTE DB-HE-3, CTE DB-SUA-4 y NTE-IEI.

| Código | Ud | Descripción | Rendimiento | Precio |
|---|---|---|---|---|
| E00A0010 | h | Oficial 1ª electricista | 0.3 | 0 |
| ELILU00MS399b | m | TIRA LED 14W/M 24V IP20 RBG + TELECOMANDO + PERFIL + DIFUSOR (material; 11/09/2018) | 1 | 0 |
| P01DW090 | u | Pequeño material | 1 | 0 |

**E18IDF350MSF1** u FUENTE DE ALIMENTACIÓN LÍNEAS LED A 24V 250W REGULABLE
3 u
Suministro y montaje de fuente de alimentación para líneas LED a 24V 250W con regulación PUSH (dimmable). Según proyecto específico de iluminación e interiorismo. Marca y modelo a aprobar por la propiedad o equipo de interiorismo. Con marcado CE según Reglamento (UE) 305/2011. Instalado incluyendo accesorios de montaje, medios auxiliares, replanteo y conexionado, conforme al CTE DB-HE-3, CTE DB-SUA-4 y NTE-IEI.

| Código | Ud | Descripción | Rendimiento | Precio |
|---|---|---|---|---|
| E00A0010 | h | Oficial 1ª electricista | 0.1 | 0 |
| P16BN140MS3F1 | u | Fuente de alimentación 24V 250W (material; 17/05/2024) | 1 | 0 |
| P01DW090 | u | Pequeño material | 1 | 0 |

| Medición | Uds. | Parcial |
|---|---|---|
|  | 4 |  |
| Total |  | 3 |

| Código | Ud | Descripción | Cantidad | Precio |
|---|---|---|---|---|
| E18IDF350MSF1 | u | FUENTE DE ALIMENTACIÓN LÍNEAS LED A 24V 250W REGULABLE | 2 | 0 |
| E18IDF350MSF1 | u | FUENTE DE ALIMENTACIÓN LÍNEAS LED A 24V 250W REGULABLE | 4 | 0 |

**E18IDF350MSFM** u MANDO DIM CCT RGB 1 ZONA
1 u
Suministro y montaje de Mando DIM CCT RGB 1 zona. Según proyecto específico de iluminación e interiorismo. Marca y modelo a aprobar por la propiedad o equipo de interiorismo. Con marcado CE según Reglamento (UE) 305/2011. Instalado incluyendo accesorios de montaje, medios auxiliares, replanteo y conexionado, conforme al CTE DB-HE-3, CTE DB-SUA-4 y NTE-IEI.

| Código | Ud | Descripción | Rendimiento | Precio |
|---|---|---|---|---|
| E00A0010 | h | Oficial 1ª electricista | 0.1 | 0 |
| P16BN140MS3MD | u | Mando DIM CCT RGB 1 zona (material; 17/05/2024) | 1 | 0 |
| P01DW090 | u | Pequeño material | 1 | 0 |

### IELIE Iluminación de emergencia

**E18GIS055** u LUMINARIA EMERGENCIA AUTOTEST CIRCULAR LED 200LM
11 u
Suministro y montaje de luminaria de emergencia, circular empotrada, para iluminación antipánico tipo NORMALUX VIA R o equivalente técnico, carcasa de material autoextinguible y difusor opal, grado de protección IP42 - IK 07 / Clase II, según UNE-EN 60598, UNE-EN 60529 y UNE-EN 50102; equipado con LEDs de 200 lm, piloto testigo de carga LED verde, con 1 hora de autonomía, batería Ni-MH de bajo impacto medioambiental, fuente conmutada de bajo consumo. Equipo AUTOTEST. Marca y modelo a aprobar por la propiedad o equipo de interiorismo. Luminaria conforme a los requisitos generales de la UNE-EN 60598 Parte 1 y particulares de la parte 2-22 de la misma norma y lámparas conforme a la UNE-EN 20062:1993; ambas con marcado CE según Reglamento (UE) 305/2011. Instalada, incluyendo replanteo, accesorios de anclaje y conexionado, conforme al CTE DB-HE-3, CTE DB-SUA-4 y NTE-IEI.

| Código | Ud | Descripción | Rendimiento | Precio |
|---|---|---|---|---|
| E00A0010 | h | Oficial 1ª electricista | 0.24 | 0 |
| O01OB220 | h | Ayudante electricista | 0.24 | 0 |
| P16EAL050 | u | Bloque autónomo emergencia LED 200 lm (material; 17/05/2024) | 1 | 0 |
| %PM0050 | % | Pequeño Material | 0 % |  |

**E18GIS030** u LUMINARIA EMERGENCIA AUTOTEST RECTANGULAR LED 100LM
1 u
Suministro y montaje de luminaria de emergencia, rectangular empotrada tipo DAISALUX HYDRA LD N2 A o equivalente técnico, carcasa de material autoextinguible y difusor opal, grado de protección IP42 - IK 07 / Clase II, según UNE-EN 60598, UNE-EN 60529 y UNE-EN 50102; equipado con LEDs de 100 lm, piloto testigo de carga LED verde, con 1 hora de autonomía, batería Ni-MH de bajo impacto medioambiental, fuente conmutada de bajo consumo. Equipo AUTOTEST. Marca y modelo a aprobar por la propiedad o equipo de interiorismo. Luminaria conforme a los requisitos generales de la UNE-EN 60598 Parte 1 y particulares de la parte 2-22 de la misma norma y lámparas conforme a la UNE-EN 20062:1993; ambas con marcado CE según Reglamento (UE) 305/2011. Instalada, incluyendo replanteo, accesorios de anclaje y conexionado, conforme al CTE DB-HE-3, CTE DB-SUA-4 y NTE-IEI.

| Código | Ud | Descripción | Rendimiento | Precio |
|---|---|---|---|---|
| E00A0010 | h | Oficial 1ª electricista | 0.2 | 0 |
| O01OB220 | h | Ayudante electricista | 0.2 | 0 |
| P16EAL030 | u | Bloque autónomo emergencia LED 100 lm (material; 17/05/2024) | 1 | 0 |
| P16EAV010 | u | Zócalo enchufable luminaria emergencia superf. (material; 17/05/2024) | 1 | 0 |
| %PM0100 | % | Pequeño Material (12/05/2024) | 0 % |  |

### IELP Pruebas y puesta en marcha

**C07E140N** u DOCUMENTACIÓN AS-BUILT (14/02/2024)
1 u
Realización de documentación AS-BUILT de las instalaciones ejecutadas. Se deberá entregar los planos actualizados con las modificaciones que se hayan hecho en la fase de obra.

| Código | Ud | Descripción | Rendimiento | Precio |
|---|---|---|---|---|
| P32IE135Nb | u | Documentación AS-BUILT (material; 14/02/2024) | 1 | 0 |

| Medición | Uds. | Parcial |
|---|---|---|
| General | 1 | 1.000 |
| Total |  | 1 |

**C07E130N** u PRUEBAS Y PUESTA EN MARCHA DE LA INSTALACIÓN
1 u
Realización de pruebas de funcionamiento de la instalación eléctrica.

| Código | Ud | Descripción | Rendimiento | Precio |
|---|---|---|---|---|
| E00A0010 | h | Oficial 1ª electricista | 4 | 0 |
| E00A0020 | h | Oficial 2ª electricista | 4 | 0 |
| P32IE130N | u | Puesta en marcha de la instalación (material; 14/02/2024) | 1 | 0 |

| Medición | Uds. | Parcial |
|---|---|---|
| General | 1 | 1.000 |
| Total |  | 1 |

### IELT Tramitaciones, legalizaciones e inspecciones (12/05/2024)

**E17V010** u BOLETÍN INST. BAJA TENSIÓN CON PROYECTO (12/05/2024)
1 u
Boletín realizado por instalador autorizado, de una instalación de baja tensión en la que se requiere proyecto eléctrico; según REBT, ITC-BT-04. Se ofertará unicamente el certificado de la instalación.

| Código | Ud | Descripción | Rendimiento | Precio |
|---|---|---|---|---|
| P15T010 | u | Boletín y legalización instal. eléctrica baja tensión sin proyec (material; 12/05/2024) | 1 | 0 |

| Medición | Uds. | Parcial |
|---|---|---|
| General | 1 | 1.000 |
| Total |  | 1 |

## IT INSTALACION DE TELECOMUNICACIONES

### ITE Equipamiento CE

**IAF09022** u RACK DE TELECOMUNICACIONES MURAL 19" 9U EQUIPADO (30/07/2026)
1 u
Suministro, instalación y puesta en servicio de armario rack mural de telecomunicaciones de 19" y 9U de altura (dimensiones aprox. 540 x 500 x 450 mm), estructura de acero laminado con puerta frontal de cristal templado de seguridad con cerradura y paneles laterales desmontables. Incluye equipamiento interior completo formado por panel de parcheo (Patch Panel) Cat. 6A de 24 puertos RJ45, guía pasacables de 1U con tapa, 2 bandejas fijas de apoyo, switch de red Ethernet Gigabit de 8/16 puertos (con soporte PoE), regleta de alimentación PDU de 19" con 6 tomas Schuko e interruptor magnetotérmico/luminoso protegido, latiguillos de parcheo RJ45 y tornillería de fijación. Totalmente montado en pared, alimentado, conexionado, rotulado y verificado conforme a normativa ICT-2 y REBT. Marca y modelo a aprobar por la Dirección Facultativa

| Código | Ud | Descripción | Rendimiento | Precio |
|---|---|---|---|---|
| mt40dpt060RR | u | RACK EQUIPADO 19'' 9U (material; 27/08/2026) | 1 | 0 |
| mo001 | h | Oficial 1ª instalador de telecomunicaciones. (mano de obra; 28/08/2026) | 0.204 | 0 |
| %0200 | % | Medios auxiliares | 0 % |  |

**IAF070** m CABLE PARES DE COBRE UTP CAT. 6A (30/07/2026)
47 m
Suministro y montaje de cable rígido U/UTP no propagador de la llama de 4 pares trenzados de cobre UTP, categoría 6A, reacción al fuego clase Dca-s2,d2,a2 según UNE-EN 50575, con conductor unifilar de cobre, aislamiento de polietileno y vaina exterior de poliolefina termoplástica LSFH libre de halógenos, con baja emisión de humos y gases corrosivos, de 6,2 mm de diámetro. Incluso accesorios y elementos de sujeción.
Incluye: Tendido de cables.

| Código | Ud | Descripción | Rendimiento | Precio |
|---|---|---|---|---|
| mt40cpt010c | m | Cable rígido U/UTP no propagador de la llama de 4 pares trenzado (material; 28/08/2026) | 1 | 0 |
| mo001 | h | Oficial 1ª instalador de telecomunicaciones. | 0.017 | 0 |
| mo056 | h | Ayudante instalador de telecomunicaciones. (mano de obra; 28/08/2026) | 0.017 | 0 |
| %0200 | % | Medios auxiliares | 0 % |  |

| Medición | Uds. | Largo | Parcial |
|---|---|---|---|
|  | 3 | 10 | 30.000 |
|  | 1 | 17 | 17.000 |
| Total |  |  | 47 |

**IAF090** u TOMA DE USUARIO RJ45 CAT. 6A (30/07/2026)
4 u
Suministro y montaje de Toma simple con conector tipo RJ-45 de 8 contactos, categoría 6A, incluyendo conector, mecanismo, marco y embellecedor. Instalación en mueble.
Totalmente montado e instalado; i/p.p. de caja de mecanismo universal con tornillos, conexiones y medios auxiliares (excepto elevación y/o transporte)

| Código | Ud | Descripción | Rendimiento | Precio |
|---|---|---|---|---|
| mt40dpt060a | u | Toma simple con conector tipo RJ-45 de 8 contactos, categoría 6, (material; 28/08/2026) | 1 | 0 |
| mo001 | h | Oficial 1ª instalador de telecomunicaciones. | 0.204 | 0 |
| %0200 | % | Medios auxiliares | 0 % |  |

**E17NH020** m CANALIZACIÓN TUBO FLEXIBLE CABLEADO TELECOMUNICACIONES D20 mm
47 m
Suministro y montaje de canalización para cableado estructurado de tubo flexible de PVC, de diámetro 20 mm . Instalado en falso techo, suelo, o sobre paramentos mediante soportes de tipo abrazadera separados cada 50 cm como máximo. Totalmente montado; i/p.p. de anclajes y accesorios. Conforme a REBT, ITC-BT-21 y NTE-IEB. Cableado conforme a los requisitos generales de las UNE-EN 61386-1:2008, UNE-EN 61386-1:2008/A1:2020 y UNE-EN 61386-1:2008 ERRATUM:2010 y particulares de las UNE-EN 61386-22:2005 y UNE-EN 61386-22:2005/A11:2011. Materiales con marcado CE y Declaración de Prestaciones (CPR) según Reglamento Europeo (UE) 305/2011.

| Código | Ud | Descripción | Rendimiento | Precio |
|---|---|---|---|---|
| E00A0010 | h | Oficial 1ª electricista | 0.05 | 0 |
| O01OB220 | h | Ayudante electricista | 0.05 | 0 |
| MN2624502420 | m | TUBO FLEXIBLE D=20 MM (material; 29/07/2024) | 1 | 0 |
| %PM0500 | % | Pequeño Material | 0 % |  |

### ITP Pruebas y puesta en marcha

**C09I210N** u CERTIFICACIÓN CABLEADO ESTRUCTURADO (10/10/2018)
4 u
Certificación de tomas RJ45, Categoría 6A según normativa ISO 11801 Clase E. La certificación se realizará mediante equipo homologado y se deberá de incluir en la documentación AS-BUILT el certificado emitido sin incidencias.

| Código | Ud | Descripción | Rendimiento | Precio |
|---|---|---|---|---|
| O01OB222 | h. | Oficial 1ª Instalador telecomunicación (mano de obra; 17/09/2024) | 0.125 | 0 |
| O01OB224 | h | Ayudante instalador telecomunicación (mano de obra; 10/10/2018) | 0.125 | 0 |

**C07E130TC** u PRUEBAS Y PUESTA EN MARCHA DE LA INSTALACIÓN TELECO
1 u
Realización de pruebas de funcionamiento de la instalación de telecomunicaciones

| Código | Ud | Descripción | Rendimiento | Precio |
|---|---|---|---|---|
| E00A0010 | h | Oficial 1ª electricista | 0.075 | 0 |
| E00A0020 | h | Oficial 2ª electricista | 0.075 | 0 |
| P32IE130N | u | Puesta en marcha de la instalación | 1 | 0 |

## IC INSTALACION CLIMATIZACION Y VENTILACION (14/02/2008)

**UDAIRXYSA6A** u UD EXT CLIMATIZACION DAIKIKN VRV RXYSA4AV1 (19/08/2026)
1 u
Unidad exterior para sistema VRV-5 (Volumen de Refrigerante Variable), para gas R-32, bomba de calor, modelo RXYSA6AV1 "DAIKIN", con temperatura de refrigerante variable para la mejora de la eficiencia estacional, alimentación monofásica (230V/50Hz), potencia frigorífica 15,5 kW (temperatura de bulbo húmedo del aire interior 19°C, temperatura de bulbo seco del aire exterior 35°C), SEER 7,6, rango de funcionamiento de temperatura de bulbo seco del aire exterior en refrigeración desde -5 hasta 46°C, potencia calorífica 18 kW (temperatura de bulbo seco del aire interior 20°C, temperatura de bulbo húmedo del aire exterior 6°C), SCOP 4,7, rango de funcionamiento de temperatura de bulbo seco del aire exterior en calefacción desde -20 hasta 16°C, conectabilidad de hasta 18 unidades interiores con un porcentaje de capacidad mínimo del 50% y máximo del 130%, control mediante microprocesador, compresor swing, con control Inverter, 870x1100x460 mm, peso 103 kg, presión sonora 51 dBA, caudal de aire 89 m³/min, longitud total máxima de tubería frigorífica 300 m, longitud máxima entre unidad exterior y unidad interior más alejada 120 m (150 m equivalentes), diferencia máxima de altura de instalación 50 m si la unidad exterior se encuentra por encima de las unidades interiores y 40 m si se encuentra por debajo, longitud máxima entre el primer kit de ramificación (unión Refnet) de tubería frigorífica y unidad interior más alejada 40 m, bloque de terminales F1-F2 para cable de 2 hilos de transmisión y control (bus D-III Net), tratamiento anticorrosivo especial del intercambiador de calor, función de recuperación de refrigerante, carga automática adicional de refrigerante, prueba automática de funcionamiento y ajuste de limitación de consumo de energía (función I-Demand).

| Medición | Uds. | Parcial |
|---|---|---|
| TOTAL | 1 | 1.000 |
| Total |  | 1 |

**IBY110** u UD INT CLIMATIZACION DAIKIN VRV FXSA125A (19/08/2026)
1 u
Unidad interior de aire acondicionado, para sistema VRV-5 (Volumen de Refrigerante Variable), para gas R-32, de techo sin envolvente, modelo FXSA125A "DAIKIN", alimentación monofásica (230V/50Hz), potencia frigorífica 14 kW (temperatura de bulbo seco del aire interior 27°C, temperatura de bulbo húmedo del aire interior 19°C, temperatura de bulbo seco del aire exterior 35°C), potencia calorífica 16 kW (temperatura de bulbo seco del aire interior 20°C, temperatura de bulbo seco del aire exterior 7°C), consumo eléctrico en refrigeración 331 W, consumo eléctrico en calefacción 326 W, presión sonora a velocidad alta 39 dBA, caudal de aire a velocidad alta 31,5 m³/min, de 245x1400x800 mm, peso 47,2 kg, con ventilador con regulación Inverter (la presión estática del ventilador se ajusta automáticamente a la pérdida de carga real en los conductos) y presión estática disponible de 50 a 150 Pa, válvula de expansión electrónica, bomba de drenaje, aspiración de aire trasera o inferior, bloque de terminales F1-F2 para cable de 2 hilos de transmisión y control (bus D-III Net) a unidad exterior, control por microprocesador y filtro de aire de succión. Regulación: control remoto multifunción, modelo Madoka BRC1H52W. Incluso elementos para suspensión del techo

| Medición | Uds. | Parcial |
|---|---|---|
| TOTAL | 1 | 1.000 |
| Total |  | 1 |

**IBY110B** u UD INT CLIMATIZACION DAIKIN VRV FXSA32A (19/08/2026)
1 u
Unidad interior de aire acondicionado, para sistema VRV-5 (Volumen de Refrigerante Variable), para gas R-32, de techo sin envolvente, modelo FXSA32A "DAIKIN", alimentación monofásica (230V/50Hz), potencia frigorífica 3,6 kW (temperatura de bulbo seco del aire interior 27°C, temperatura de bulbo húmedo del aire interior 19°C, temperatura de bulbo seco del aire exterior 35°C), potencia calorífica 4 kW (temperatura de bulbo seco del aire interior 20°C, temperatura de bulbo seco del aire exterior 7°C), consumo eléctrico en refrigeración 96 W, consumo eléctrico en calefacción 92 W, presión sonora a velocidad alta 31 dBA, caudal de aire a velocidad alta 8 m³/min, de 245x550x800 mm, peso 24 kg, con ventilador con regulación Inverter (la presión estática del ventilador se ajusta automáticamente a la pérdida de carga real en los conductos) y presión estática disponible de 30 a 150 Pa, válvula de expansión electrónica, bomba de drenaje, aspiración de aire trasera o inferior, bloque de terminales F1-F2 para cable de 2 hilos de transmisión y control (bus D-III Net) a unidad exterior, control por microprocesador y filtro de aire de succión. Regulación: control remoto multifunción, modelo Madoka BRC1H52W. Incluso elementos para suspensión del techo.

| Medición | Uds. | Parcial |
|---|---|---|
| TOTAL | 1 | 1.000 |
| Total |  | 1 |

**IBY200** u INSTALACION SISTEMA CONDUCTOS VRV MULTISPLIT (19/08/2026)
1 u
Materiales y mano de obra para la instalación de un sistema de climatización VRV DAIKIN formado por una unidad exterior ubicada sobre falso techo mediante cualgues con silentblock y bandeja de apoyo y dos unidades interiores de conductos ubicadas sobre falso techo mediante cualgues con silentblock y bandeja de apoyo. Se incluyen todos los materiales (tuberías frigorñificas, aislamiento, canaletas de conducción, desagüesanclajes y/o cuelgues de techo con sistemas antivibratorios, cargas de gas y cualquier otro elemento o accesorio que se necesiten para dejar la isntalación totalmente terminada. No se incluyen las unidades de climatización. Instalado según planos de proyecto

| Medición | Uds. | Parcial |
|---|---|---|
| TOTAL | 1 | 1.000 |
| Total |  | 1 |

**ICR021** m CONDUCTO ISOVER CLIMAVER PLUS R (28/08/2025)
31.98 m
Suministro e instalación de CONDUCTO RÍGIDO DE LANA DE VIDRIO autoportante de la marca ISOVER modelo CLIMAVER PLUS-R o equivalente a aprobar por la dirección facultativa; para la distribución de aire climatizado ejecutado en lana de vidrio de alta densidad revestido por exterior con un complejo triplex formado por lámina de aluminio visto, refuerzo de malla de vidrio y kraftt, por el interior incorpora lámina de aluminio y kraftt incluso revistiendo su "canto macho", aporta altos rendimientos térmicos y acústicos, conductividad térmica 0.032 W/(m·K) a 10 ºC, reacción al fuego M1 y clasificación F0 al índice de humos.
Incluso transporte, montaje, parte proporcional de accesorios tales como codos, tes, entronques, tolvas, embocaduras, derivaciones, reducciones, sellado de juntas, manguitos, soportes, elementos de fijación y piezas especiales de remate de montaje, acoplamiento a difusores y rejillas, pequeño material auxiliar, pruebas de funcionamiento y puesta en servicio. Todo ello realizado según normativa vigente. Medida la unidad totalmente ejecutada en obra.

| Medición | Uds. | Largo | Parcial |
|---|---|---|---|
| UI 1.1. | 1 | 3.55 | 3.550 |
|  | 1 | 4.9 | 4.900 |
|  | 1 | 2.13 | 2.130 |
|  | 3 | 0.5 | 1.500 |
| UI 1.2. | 1 | 11.4 | 11.400 |
|  | 1 | 1.7 | 1.700 |
|  | 2 | 3.4 | 6.800 |
| Total |  |  | 31.98 |

**ICP021** ud DIFUSOR IMPULSION MADEL DCN+R3E+PFLEX+AA D=355mm (28/08/2025)
8 ud
Suministro e instalación de DIFUSOR DE IMPULSION de características físicas y técnicas iguales o superiores a las de la marca MADEL modelo DCN+R3E+PFLEX+AA de 355 mm de diámetro o equivalente a aprobar por la Dirección Facultativam, con acabado anodizado plata mate, con regulador de caudal tipo mariposa y cuello de montaje para instalar en falso con conducto flexible, instalado, homologado, según normas UNE.
Incluso transporte, montaje, parte proporcional de accesorios tales como sellado de juntas, puente de montaje, marco, soportes, elementos de fijación y piezas especiales de remate de montaje, conexión a red de conductos, pequeño material auxiliar, pruebas de funcionamiento y puesta en servicio. Todo ello según normativa vigente. Medida la unidad totalmente instalada y funcionando.

| Medición | Uds. | Parcial |
|---|---|---|
| TOTAL | 8 | 8.000 |
| Total |  | 8 |

**ICR030** ud REJILLA VENTILACION MADEL AMT-AN SP CM(s) 400 x 300 (28/08/2025)
11 ud
Suministro e instalación de REJILLA DE VENTILACION de características físicas y técnicas iguales o superiores a las de la marca MADEL modelo AMT-AN SP CM(S) de 400x300 mm o equivalente a aprobar por la Dirección Facultativa, de simple deflexión con aletas en aluminio blanco lacado y orientables individualmente y regulador de caudal de aletas opuestas construido en acero zincado lacado negro; instalada y homologada, según normas UNE.
Incluso transporte, montaje, parte proporcional de accesorios tales como sellado de juntas, puente de montaje, marco, soportes, elementos de fijación y piezas especiales de remate de montaje, conexión a red de conductos, pequeño material auxiliar, pruebas de funcionamiento y puesta en servicio. Todo ello según normativa vigente. Medida la unidad totalmente instalada y funcionando.

| Medición | Uds. | Parcial |
|---|---|---|
| EXTRACCION | 10 | 10.000 |
| IMPULSION | 1 | 1.000 |
| Total |  | 11 |

**E23DCH020** m. CONDUCTO CIRCULAR PARA VENTILACION (14/02/2008)
40.32 m.
Conducto , para distribución de ventilacion, resistencia al fuego M1 y temperaturas de uso entre -20ºC y 250ºC, i/p.p. de corte, derivaciones, instalación y costes indirectos.

| Código | Ud | Descripción | Rendimiento | Precio |
|---|---|---|---|---|
| O01OB170 | h. | Oficial 1ª fontanero calefactor (mano de obra; 14/02/2008) | 0.2 | 0 |
| P21CF170 | m. | Conducto (material; 14/02/2008) | 1 | 0 |
| P21CF220 | ud | Manguito corona (material; 14/02/2008) | 0.5 | 0 |

Claves: banda, conducción, flexible, diámetro, distribución, aire, derivación, aluminio, poliéster, resistencia, fuego, temperatura, corte, alambre, espira

| Medición | Uds. | Largo | Parcial |
|---|---|---|---|
| EXTRACCION |  |  |  |
| SALA GRUPAL | 1 | 14.16 | 14.160 |
| ALMACEN | 1 | 4.55 | 4.550 |
|  | 1 | 0.9 | 0.900 |
| ZONA COMUNITARIA | 1 | 13.56 | 13.560 |
|  | 1 | 0.6 | 0.600 |
| ASEO VESTUARIO ACCESIBLE | 1 | 1 | 1.000 |
| LIMPIEZA | 1 | 0.8 | 0.800 |
| CAMBIADORES | 2 | 0.6 | 1.200 |
| ASEO 02 | 1 | 0.8 | 0.800 |
| IMPULSION |  |  |  |
| SALA GRUPAL | 1 | 2.75 | 2.750 |
| Total |  |  | 40.32 |

**IVM041** ud EXTRACTOR EN LINEA SV-250H (28/08/2025)
2 ud
Suministro e instalación de Extractor en línea para conductos Sodeca SV-250/H acabado Anticorrosivo en resina de poliéster polimerizada libre de fosfato, con bajo nivel sonoro, aislante acústico fonoabsorbente. Diámetro de boca 250 mm, Caudal alto.

| Medición | Uds. | Parcial |
|---|---|---|
| TOTAL | 2 | 2.000 |
| Total |  | 2 |

## IF INSTALACION DE FONTANERIA (24/07/2021)

**IFP010** ud PUNTO CONSUMO F-C LAVABO (19/12/2022)
2 ud
Instalación de fontanería para un lavabo, realizada con tubería multicapa UPONOR UNIPIPE PERT-AL-PERT o similar para la red de agua fría y caliente, utilizando el sistema UPONOR M-Fitting para su conexión, con tubería de PVC serie C de diámetro 32 mm. para la red de desagüe y bote sifónico individual, totalmente terminada según CTE/ DB-HS 4 suministro de agua, sin incluir los aparatos sanitarios ni grifería.
Claves: termostato, llave, válvula, termo, eléctrico, control, termómetro, exterior, seguridad, regulación, corte, latiguillo, conexión

| Medición | Uds. | Parcial |
|---|---|---|
| ASEOS | 2 | 2.000 |
| Total |  | 2 |

**IFP020** ud PUNTO CONSUMO F-C DUCHA (19/12/2022)
2 ud
Instalación de fontanería para ducha, realizada con tubería multicapa UPONOR UNIPIPE PERT-AL-PERT o similar para la red de agua fría y caliente, utilizando el sistema UPONOR M-Fitting para su conexión, con tubería de PVC serie C de diámetro 32 mm. para la red de desagüe y bote sifónico individual, totalmente terminada según CTE/ DB-HS 4 suministro de agua, sin incluir los aparatos sanitarios ni grifería.
Claves: termostato, llave, válvula, termo, eléctrico, control, termómetro, exterior, seguridad, regulación, corte, latiguillo, conexión

| Medición | Uds. | Parcial |
|---|---|---|
| ASEOS | 2 | 2.000 |
| Total |  | 2 |

**IFP030** ud PUNTO CONSUMO FRIO INODORO (19/12/2022)
3 ud
Instalación de fontanería para un inodoro, o vertedero realizada con tubería multicapa UPONOR UNIPIPE PERT-AL-PERT o similar para la red de agua fría, utilizando el sistema UPONOR M-Fitting para su conexión, con p.p de bajante de PVC serie C de diámetro 110 mm. y manguetón de enlace para inodoro, totalmente terminada según CTE/ DB-HS 4 suministro de agua, sin incluir los aparatos sanitarios ni grifería.
Claves: termostato, llave, válvula, termo, eléctrico, control, termómetro, exterior, seguridad, regulación, corte, latiguillo, conexión

| Medición | Uds. | Parcial |
|---|---|---|
| ASEO VESTUARIO ACCESIBLE | 1 | 1.000 |
| ASEO 02 | 1 | 1.000 |
| LIMPIEZA | 1 | 1.000 |
| Total |  | 3 |

**IFP040** ud PUNTO CONSUMO FRIO FUENTE (19/12/2022)
1 ud
Instalación de fontanería para grifo, realizada con tubería multicapa UPONOR UNIPIPE PERT-AL-PERT o similar para la red de agua fría, utilizando el sistema UPONOR M-Fitting para su conexión, con p.p de bajante de PVC serie C de diámetro 110 mm. y manguetón de enlace para inodoro, totalmente terminada según CTE/ DB-HS 4 suministro de agua, sin incluir los aparatos sanitarios ni grifería.
Claves: termostato, llave, válvula, termo, eléctrico, control, termómetro, exterior, seguridad, regulación, corte, latiguillo, conexión

| Medición | Uds. | Parcial |
|---|---|---|
| FUENTE | 1 | 1.000 |
| Total |  | 1 |

**IFL010** ud LLAVE DE PASO CROMADA (19/12/2022)
16 ud
Llave empotrar de paso recta, cromada de 1/2", totalmente instalada.
Claves: termostato, llave, válvula, termo, eléctrico, control, termómetro, exterior, seguridad, regulación, corte, latiguillo, conexión

| Medición | Uds. | Parcial |
|---|---|---|
| ASEO VESTUARIO ACCESIBLE | 7 | 7.000 |
| LIMPIEZA | 1 | 1.000 |
| ASEO 02 | 7 | 7.000 |
| FUENTE | 1 | 1.000 |
| Total |  | 16 |

**IFT010** m TUBERÍA MULTICAPA BARRA PERT-AL-PERT D=20 mm (24/07/2021)
87.79 m
Tubería multicapa rígida, de 20x2,25 mm. Compuesta por capa exterior de polietileno resistente a la temperatura (PERT), capa intermedia de aluminio (Al) y capa interior de polietileno resistente a la temperatura (PERT), conforme UNE-EN ISO 21003-2:2009/A1:2011; para tuberías de distribución e interiores, de agua fría y/o ACS. Totalmente montada, i/ p.p. de piezas especiales (codos, manguitos, etc.), protección de tubo corrugado de polipropileno (azul/rojo) y p.p. de medios auxiliares. Conforme a CTE DB-HS-4. Materiales con marcado CE y DdP (Declaración de Prestaciones) según Reglamento (UE) 305/2011. Medida la longitud ejecutada.

| Medición | Uds. | Largo | Parcial |
|---|---|---|---|
| AF |  |  |  |
| RAMAL CENTRAL | 1 | 25.4 | 25.400 |
| ASEO VESTUARIO ACCESIBLE | 1 | 3.93 | 3.930 |
| VERTICALES | 4 | 3 | 12.000 |
| ASEO 02 | 1 | 2.13 | 2.130 |
| VERTICALES | 3 | 3 | 9.000 |
| LIMPIEZA | 1 | 1 | 1.000 |
| VERTICALES | 1 | 3 | 3.000 |
| FUENTE | 1 | 7.8 | 7.800 |
| VERTICALES | 1 | 3 | 3.000 |
| AC |  |  |  |
| ASEO VESTUARIO | 1 | 3.67 | 3.670 |
|  | 1 | 3.24 | 3.240 |
| VERTICALES |  |  |  |
|  | 3 | 3 | 9.000 |
| ASEO 02 | 1 | 1.62 | 1.620 |
| VERTICALES | 1 | 3 | 3.000 |
| Total |  |  | 87.79 |

## IS INSTALACION DE SANEAMIENTO (14/02/2008)

**ISA010** u ACOMETIDA A RED EXISTENTE (14/02/2008)
1 u
Acometida a red existente en interior de edificio, hasta una distancia máxima de 8 m, formada por: apertura de huecos en forjados o elementos constructivos mediante medios mecánicos, colocación de tubería de saneamiento de 110 mm de diámetro interior con junta estanca de goma, sellado de pasos de forjado con sistema impermeable y/o ignífugo según normativa, conexión a red existente, y reposición de acabados interiores afectados, sin incluir formación de arqueta o pozo en el punto de acometida, y con p.p. de medios auxiliares.

| Código | Ud | Descripción | Rendimiento | Precio |
|---|---|---|---|---|
| O01OA040 | h | Oficial segunda | 0.955 | 0 |
| O01OA060 | h. | Peón especializado (mano de obra; 14/02/2008) | 1.91 | 0 |
| M06CM010 | h | Compresor portátil diesel media presión 2 m3/min 7 bar (maquinaria; 02/01/2016) | 1.146 | 0 |
| M06MI010 | h | Martillo manual picador neumático 9 kg (maquinaria; 02/01/2016) | 1.146 | 0 |
| E02ZA080 | m3 | EXCAVACIÓN ZANJA SANEAMIENTO A MANO TERRENO DURO C/RELLENO Y API (14/02/2008) | 7.2 | 0 |
| P02THE020 | m | Tubo HM junta elástica 90 kN/m2 D=300 mm (material) | 8 | 0 |
| P01HM020 | m3 | Hormigón HM-20/P/40/I central (material) | 0.58 | 0 |

Claves: rotura, hormigón, medio, máximo, compresor, acometida, excavación, manual, masa, consistencia, red, tubería, zanja, terreno, colocación, duro, saneamiento, diámetro, punto, pozo, tapa, interior, goma, junta, campana, pavimentación, auxiliar, enchufe

**IST010** m TUBERÍA PVC SERIE B JUNTA PEGADA D=40 mm (14/02/2008)
6.4 m
Tubería de PVC colgada serie B, de 40 mm de diámetro, unión pegada, conforme UNE EN1453-1; con una resistencia al fuego B-s1,d0, conforme UNE-EN 13501-1; colocada en instalaciones interiores de evacuación de aguas residuales. Totalmente montada, incluyendo p.p. de piezas especiales (codos, manguitos, etc) y p.p de medios auxiliares. Conforme a CTE DB HS-5.

| Código | Ud | Descripción | Rendimiento | Precio |
|---|---|---|---|---|
| O01OB170 | h. | Oficial 1ª fontanero calefactor | 0.048 | 0 |
| O01OB180 | h. | Oficial 2ª fontanero calefactor (mano de obra; 14/02/2008) | 0.048 | 0 |
| P17VC020 | m | Tubo PVC serie B junta pegada 40 mm (material; 02/01/2016) | 1 | 0 |
| P17VPC020 | u | Codo M-H 87º PVC serie B junta pegada 40 mm (material; 02/01/2016) | 0.3 | 0 |
| P17VPM020 | u | Manguito H-H PVC serie B junta pegada 40 mm (material; 02/01/2016) | 0.1 | 0 |
| %PM0000000200 | % | Medios auxiliares (27/10/2016) | 0 % |  |

Claves: pieza, junta, montaje, medio, codo, manguito, auxiliar, fuego, agua, especial, tubería, colocación, resistencia, diámetro, PVC, interior, evacuación, residuo, unión

| Medición | Uds. | Largo | Parcial |
|---|---|---|---|
| ASEO VESTUARIO ACCESIBLE | 1 | 2.95 | 2.950 |
|  | 1 | 1.15 | 1.150 |
| ASEO 02 | 1 | 1.2 | 1.200 |
|  | 1 | 1.1 | 1.100 |
| Total |  |  | 6.4 |

**IST020** m TUBERIA PVC SERIE B JUNTA PEGADA D=110 mm (14/02/2008)
4.12 m
Tubería de PVC colgada serie B, de 110 mm de diámetro, unión pegada, conforme UNE EN1453-1; con una resistencia al fuego B-s1,d0, conforme UNE-EN 13501-1; colocada en instalaciones interiores de evacuación de aguas residuales. Totalmente montada, incluyendo p.p. de piezas especiales (codos, manguitos, etc) y p.p de medios auxiliares. Conforme a CTE DB HS-5.

| Código | Ud | Descripción | Rendimiento | Precio |
|---|---|---|---|---|
| O01OB170 | h. | Oficial 1ª fontanero calefactor | 0.072 | 0 |
| O01OB180 | h. | Oficial 2ª fontanero calefactor | 0.072 | 0 |
| P17VC060 | m | Tubo PVC serie B junta pegada 110 mm (material; 02/01/2016) | 1 | 0 |
| P17VPC060 | u | Codo M-H 87º PVC serie B junta pegada 110 mm (material; 02/01/2016) | 0.3 | 0 |
| P17VPM060 | u | Manguito H-H PVC serie B junta pegada 110 mm (material; 02/01/2016) | 0.1 | 0 |
| P17VPA040 | u | Abrazadera tubo PVC 110 mm (material; 02/01/2016) | 0.65 | 0 |
| %PM0000000200 | % | Medios auxiliares | 0 % |  |

Claves: montaje, auxiliar, PVC, junta, diámetro, unión, resistencia, fuego, colocación, medio, interior, residuo, evacuación, pieza, especial, codo, manguito, agua, tubería

| Medición | Uds. | Largo | Parcial |
|---|---|---|---|
| ASEO VESTUARIO | 1 | 1.25 | 1.250 |
| ASEO 02 | 1 | 2.17 | 2.170 |
| LIMPIIEZA | 1 | 0.7 | 0.700 |
| Total |  |  | 4.12 |

**ISS010** u SIFON INDIVIDUAL PVC (27/10/2016)
3 u
Sifón individual de PVC, color gris, de 40 mm de diámetro.
Claves: montaje, auxiliar, PVC, junta, diámetro, unión, resistencia, fuego, colocación, medio, interior, residuo, evacuación, pieza, especial, codo, manguito, agua, tubería

| Medición | Uds. | Parcial |
|---|---|---|
| TOTAL | 3 | 3.000 |
| Total |  | 3 |

**ISD010** ud PUNTO DE DESAGÜE PVC D110 (28/08/2025)
3 ud
Suministro e instalación de PUNTO de DESAGÜE de PVC, mediante en la colocación de un SIFÓN de PVC con salida horizontal de 110 mm de diámetro y con registro inferior, TUBERÍA de PVC de 110 mm de diámetro con unión por encolado para derivación a punto de desagüe, p.p. de TUBERIA de PVC con unión por encolado, enterrado o colgado mediante abrazaderas metálicas, para red de pequeña evacuación de diámetros, según instalación diseñada en planos. Los cambios de sentido y de diametro, asi como los injertos, se realizaran utilizando las piezas adecuadas, estando prohibido manipular este material en obra con calor. Incluso transporte, montaje, parte proporcional de accesorios tales como piezas especiales y remates finales de PVC, pequeno material auxiliar, pruebas hidraulicas y de funcionamiento y puesta en servicio. Todo ello segun normativa vigente. Medida la unidad ejecutada.

| Medición | Uds. | Parcial |
|---|---|---|
| TOTAL | 3 | 3.000 |
| Total |  | 3 |

**ISD020** ud PUNTO DE DESAGÜE PVC D40 (28/08/2025)
4 ud
Suministro e instalación de PUNTO de DESAGÜE de PVC, mediante en la colocación de un SIFÓN de PVC con salida horizontal de450 mm de diámetro y con registro inferior, TUBERÍA de PVC de 40 mm de diámetro con unión por encolado para derivación a punto de desagüe, p.p. de TUBERIA de PVC con unión por encolado, enterrado o colgado mediante abrazaderas metálicas, para red de pequeña evacuación de diámetros, según instalación diseñada en planos. Los cambios de sentido y de diametro, asi como los injertos, se realizaran utilizando las piezas adecuadas, estando prohibido manipular este material en obra con calor. Incluso transporte, montaje, parte proporcional de accesorios tales como piezas especiales y remates finales de PVC, pequeno material auxiliar, pruebas hidraulicas y de funcionamiento y puesta en servicio. Todo ello segun normativa vigente. Medida la unidad ejecutada.

| Medición | Uds. | Parcial |
|---|---|---|
| TOTAL | 4 | 4.000 |
| Total |  | 4 |

## II INSTALACION PCI (24/07/2021)

**IIE010** Ud EXTINTOR PORTATIL ABC (11/06/2025)
2 Ud
Extintor portátil de polvo químico ABC polivalente antibrasa, con presión incorporada, de eficacia 34A-233B-C, con 6 kg de agente extintor. La marca y modelo de los extintores, así como toda la señalética de protección contra incendios estará homologada por la DISMA de MAPFRE.
Criterio de medición de obra: Se medirá el número de unidades realmente ejecutadas según especificaciones de Proyecto.

| Medición | Uds. | Parcial |
|---|---|---|
| TOTAL | 2 | 2.000 |
| Total |  | 2 |

**IIS010** ud SEÑAL FOTOLUMINISCENTE INCENDIOS 297x210 mm (24/07/2021)
7 ud
Suministro e instalación de señalización para equipo o medio de extinción manual de instalación de protección contra incendios así como sñelización de recorridos de evacuación (P.C.I.), fotoluminiscente, de Clase B (150 minicandelas); fabricada en material plástico, de dimensiones 297x210 mm (DIN-A4), conforme a UNE 23033-1:2019 y UNE 23035:2003. Totalmente instalada. Visible a 10 m conforme al CTE DB-SI-4. Medida la unidad ejecutada.

| Código | Ud | Descripción | Rendimiento | Precio |
|---|---|---|---|---|
| m23O01OA060 | h | Peón especializado (mano de obra; 01/08/2023) | 0.05 | 0 |
| m23P23FK010 | ud | Señal fotoluminiscente Clase B 297x210 mm (DIN-A4) (material; 01/08/2023) | 1 | 0 |
| %CI0600 | % | Costes Indirectos | 0 % |  |

| Medición | Uds. | Parcial |
|---|---|---|
| TOTAL | 7 | 7.000 |
| Total |  | 7 |

**IIP010** u SELLADO DE PASO DE TUBERIAS INTUMESCENTE (19/08/2026)
15 u
Sellado de paso de tubería de PVC, de 50 mm de diámetro nominal exterior, en muro de 15 cm de espesor, para protección pasiva contra incendios y garantizar la resistencia al fuego EI 120, según UNE-EN 1366-3, con masilla intumescente monocomponente, a base de resinas acrílicas, con propiedades ignífugas, Promaseal-A "PROMAT", color blanco, Euroclase D-s2, d0 de reacción al fuego, según UNE-EN 13501-1, apta para ser pintada y abrazaderas intumescentes con propiedades ignífugas, Promastop-UCE "PROMAT", en cada cara del muro. Incluso elementos de fijación.

| Medición | Uds. | Parcial |
|---|---|---|
| TOTAL | 15 | 15.000 |
| Total |  | 15 |

## AA AISLAMIENTO ACUSTICO (05/09/2025)

**AAS010** m AISLAMIENTO ACUSTICO A RUEDO AEREO DE RED DE SANEAMIENTO (05/09/2025)
77.31 m
Aislamiento acústico a ruido aéreo de red de saneamiento, realizado con banda autoadhesiva desolidarizante Fonodan BJ, "DANOSA", de 3,9 mm de espesor, formado por una lámina de polietileno y una lámina viscoelástica de alta densidad, resistencia térmica 0,078 m²K/W, conductividad térmica 0,05 W/(mK) y rigidez dinámica inferior a 100 MN/m³; dispuesto a modo de coquilla con bridas de plástico.

| Medición | Uds. | Largo | Parcial |
|---|---|---|---|
| VERTICALES BAJANTES | 2 | 4.5 | 9.000 |
| BAJANTES EDIFICIO SOBRE FALSO TECHO | 3 | 10.21 | 30.630 |
|  | 3 | 12.56 | 37.680 |
| Total |  |  | 77.31 |

**AAR010** m2 AISLAMIENTO ACUSTICO A RUIDO AEREO SOBRE FALSO TECHO (30/10/2025)
90.69 m2
Aislamiento acústico a ruido aéreo sobre falso techo, con panel semirrígido de lana mineral, según UNE-EN 13162, no revestido, de 40 mm de espesor, resistencia térmica 1,1 m²K/W, conductividad térmica 0,035 W/(mK).

| Medición | Uds. | Largo | Parcial |
|---|---|---|---|
| SALA GRUPAL | 1.05 | 86.37 | 90.689 |
| Total |  |  | 90.69 |

**AAT010** m2 AISLAMIENTO ACUSTICO A RUIDO AEREO EN TRASDOSADO (05/09/2025)
249.52 m2
Aislamiento acústico a ruido aéreo, en trasdosado autoportante de placas, realizado con complejo multicapa, de 20 mm de espesor, 7,4 kg/m² de masa superficial, formado por un fieltro textil de 16 mm de espesor adherido térmicamente a una lámina viscoelástica de alta densidad de 4 mm de espesor, colocado a tope y fijado al paramento con fijaciones; y panel semirrígido de lana mineral, espesor 45 mm, según UNE-EN 13162, colocado entre los montantes de la estructura portante. Incluso cinta viscoelástica autoadhesiva, para sellado de junta

| Medición | Uds. | Largo | Alto | Parcial |
|---|---|---|---|---|
| SALA GRUPAL | 1 | 44.29 | 3.5 | 155.015 |
| ASEO VESTUARIO ACCESIBLE | 1 | 5.5 | 3.5 | 19.250 |
| CAMBIADORES-ZONA COMUN Y RECEPCION | 1 | 21.5 | 3.5 | 75.250 |
| Total |  |  |  | 249.52 |

**AAT020** m2 AISLAMIENTO ACUSTICO A RUIDO AEREO EN TABIQUE (12/06/2026)
31.5 m2

| Medición | Uds. | Largo | Alto | Parcial |
|---|---|---|---|---|
| SALA GRUPSAL-ALMACEN | 1 | 9 | 3.5 | 31.500 |
| Total |  |  |  | 31.5 |

## P PINTURAS (18/06/2026)

**PIP010** m2 PINTURA INTERIORES PLÁSTICA LISA MATE LAVABLE MÁXIMA CALIDAD. (19/08/2026)
354.92 m2
Pintura plástica lisa mate lavable máxima calidad en blanco Ral 9010, dos manos, incluso lijado, imprimación y plastecido. Se incluyen los repasos. Se medirá y abonará por m2 de superficie real pintada, efectuándose la medición de acuerdo con los siguientes criterios:
- Pintura sobre muros, tabiques, techos: se medirá sin descontar huecos. Las molduras se medirán por superficie desarrollada.
- Pintura sobre carpintería ciega: se medirá a dos caras, incluyéndose los tapajuntas.
- Pintura sobre rejas y barandillas: en el caso de no estar incluida la pintura en la unidad a pintar, se medirá a dos caras. En huecos que lleven carpintería y rejas se medirán independientemente ambos elementos.
- Pintura sobre radiadores de calefacción: se medirá por metro cuadrado a dos caras, si no queda incluida la pintura en la medición y abono de dicha unidad.
- Pintura sobre tuberías: se medirá por m. con la salvedad antes apuntada.

| Medición | Uds. | Largo | Alto | Parcial |
|---|---|---|---|---|
| PARAMENTOS VERTICALES |  |  |  |  |
| TRASDOSADOS |  |  |  |  |
| RECEPCION | 1 | 5.91 | 3 |  |
|  | 1 | 2.85 | 3 |  |
| ZONA COMUN | 1 | 0.6 | 3 |  |
|  | 1 | 2.99 | 3 |  |
| SALA GRUPAL | 1 | 1.25 | 3 |  |
| CAMBIADOR 01 | 1 | 1.2 | 3 |  |
| CAMBIADOR 02 | 1 | 1.2 | 3 |  |
| SALA | 1 | 0.7 | 3 |  |
|  | 1 | 0.3 | 3 |  |
|  | 1 | 3.01 | 3 |  |
|  | 1 | 3.7 | 3 |  |
| SALA GRUPAL | 1 | 3.1 | 3 |  |
|  | 1 | 3.55 | 3 |  |
|  | 1 | 1.05 | 3 |  |
|  | 1 | 3.1 | 3 |  |
|  | 1 | 5.3 | 3 |  |
| ZONA COMUN | 1 | 2.35 | 3 |  |
| ACCESO | 1 | 1 | 3 |  |
| FUENTE | 1 | 0.8 | 3 |  |
| SALA | 1 | 0.4 | 3 |  |
|  | 1 | 1.5 | 3 |  |
|  | 1 | 0.8 | 3 |  |
|  | 1 | 4.455 | 3 |  |
|  | 1 | 0.8 | 3 |  |
| TABIQUES |  |  | 3 |  |
| CAMBIADOR 01 | 2 | 1.15 | 3 |  |
| CAMBIADOR 02 | 2 | 1.15 | 3 |  |
| FUENTE | 2 | 0.55 | 3 |  |
| ALMACEN | 2 | 1 | 3 |  |
| SALA GRUPAL | 2 | 3.8 | 3 |  |
|  | 2 | 0.8 | 3 |  |
| ASEO VESTUARIO ACCESIBLE | 1 | 4.38 | 3 |  |
|  | 1 | 1 | 3 |  |
| TECHOS |  |  |  |  |
| RECEPCION (CLIENTES) | 1 | 8.18 |  |  |
| RECEPCION (EMPLEADOS) | 1 | 4.23 |  |  |
| DISTRIBUIDOR 01 | 1 | 2.83 |  |  |
| DISTRIBUIDOR 02 | 1 | 2.66 |  |  |
| ZONA COMUNITARIA | 1 | 8.29 |  |  |
| CAMBIADOR 01 | 1 | 1.2 |  |  |
| CAMBIADOR 02 | 1 | 1.2 |  |  |
| SALA GRUPAL | 1 | 86.37 |  |  |
| ALMACEN | 1 | 4.63 |  |  |
| ASEO VESTUARIO ACCESIBLE | 1 | 6.13 |  |  |
| ASEO 02 | 1 | 3.69 |  |  |
| LIMPIEZA | 1 | 2.91 |  |  |
| Total |  |  |  | 354.92 |

**PEP010** m2 PINTURA EXTERIORES PLASTICA (18/06/2026)
117.68 m2
Aplicación manual de dos manos de pintura plástica, color blanco, acabado mate, textura lisa, la primera mano diluida con un 15 a 20% de agua y la siguiente diluida con un 5 a 10% de agua o sin diluir, (rendimiento: 0,1 l/m² cada mano); previa aplicación de una mano de imprimación acrílica, reguladora de la absorción, sobre paramento exterior de mortero de cemento.Ver menos

| Medición | Uds. | Largo | Parcial |
|---|---|---|---|
| FACHADA SUROESTE | 1 | 70.98 | 70.980 |
| FACHADA SURESTE | 1 | 46.7 | 46.700 |
| Total |  |  | 117.68 |

## GR GESTION DE RESIDUOS (28/05/2026)

**GRC010** Ud. GESTION DE RESIDUOS (28/05/2026)
1 Ud.
Ud. Valoración del coste previsto de la gestión correcta de los residuos de construcción y demolición en obra.

| Medición | Uds. | Parcial |
|---|---|---|
| TOTAL | 1 | 1.000 |
| Total |  | 1 |

## SS SEGURIDAD Y SALUD (02/11/2025)

**SSE010** Ud SEGURIDAD Y SALUD DURANTE EJECUCION (02/11/2025)
1 Ud
Ud. Medidas preventivas para evitar riesgos y para garantizar la seguridad del personal y colectiva de los operarios adscritos a la obra y a terceros. Todo ello en base al Estudio de Seguridad y Salud redactado por la Dirección Facultativa y de las instrucciones dictadas por el Coordinador de Seguridad y Salud y de las manifestadas en los Planes de Seguridad y Salud, incluyendo la presentación de éstos, así como su comunicación a los Organismos pertinentes de la Administración.

## DEMOLICIONES (30/07/2026)

**TABIQUERIAS** (30/07/2026)
0

| Código | Descripción | Rendimiento | Precio |
|---|---|---|---|
| P01 |  (material; 30/07/2026) | 0 | 0 |

| Código | Ud | Descripción | Precio |
|---|---|---|---|
| % | % | Costes directos complementarios (30/07/2026) | 0 |
| re150101 | kg | Envases de papel y cartón. (30/07/2026) | 0 |
| re150104 | kg | Envases metálicos. (30/07/2026) | 0 |
| re170201 | kg | Madera. (30/07/2026) | 0 |
| re170203 | kg | Plástico. (30/07/2026) | 0 |

**re170604** kg Materiales de aislamiento distintos de los especificados en los (30/07/2026)
Precio: 0
Materiales de aislamiento distintos de los especificados en los códigos 17 06 01 y 17 06 03.

| Código | Ud | Descripción | Precio |
|---|---|---|---|
| ruo170101 | kg | Hormigón (hormigones, morteros y prefabricados). (30/07/2026) | 0 |
| ruo170102 | kg | Ladrillos. (30/07/2026) | 0 |
| ruo170103 | kg | Tejas y materiales cerámicos. (30/07/2026) | 0 |
| ruo170203 | kg | Plástico. (30/07/2026) | 0 |
| ruo170407 | kg | Metales mezclados. (30/07/2026) | 0 |
| ruo170411 | kg | Cables distintos de los especificados en el código 17 04 10. (30/07/2026) | 0 |

**ruo170802** kg Materiales de construcción a partir de yeso distintos de los esp (30/07/2026)
Precio: 0
Materiales de construcción a partir de yeso distintos de los especificados en el código 17 08 01.

## Precios auxiliares

**E02ZA080** m3 EXCAVACIÓN ZANJA SANEAMIENTO A MANO TERRENO DURO C/RELLENO Y API (14/02/2008)
Excavación en zanjas de saneamiento, en terrenos de consistencia dura por medios manuales, con extracción de tierras a los bordes, y con posterior relleno y apisonado de las tierras procedentes de la excavación. Incluida parte proporcional de medios auxiliares. Según CTE-DB-HS y NTE-ADZ.

| Código | Ud | Descripción | Rendimiento | Precio |
|---|---|---|---|---|
| O01OA070 | h. | Peón ordinario | 3.343 | 0 |
| M08RI010 | h | Pisón compactador 70 kg (maquinaria; 02/01/2016) | 0.764 | 0 |

Claves: manual, medio, auxiliar, tierra, consistencia, duro, terreno, mano, saneamiento, zanja, excavación, extracción, relleno, apisonado

## Recursos

**P08MT030** m2 Tarima maciza s/barnizar Elondo 90/100x15 mm
Claves: tarima, macizo, elondo

**P08MR190** m Rodapié macizo roble
Claves: roble, rodapié, macizo

**P08MA110** m2 Sistemas de clips
Claves: clip

**P08SW050** m2 Lámina polietileno 2 mm anti-vapor
Claves: lámina, polietileno

**M06CM010** h Compresor portátil diesel media presión 2 m3/min 7 bar
Claves: diesel, compresor, medio, portátil, presión

**M06MI010** h Martillo manual picador neumático 9 kg
Claves: manual, picar, martillo, neumático

**P02THE020** m Tubo HM junta elástica 90 kN/m2 D=300 mm
Claves: tubo, junta, elástico

**P01HM020** m3 Hormigón HM-20/P/40/I central
Claves: hormigón, central

**P17VC020** m Tubo PVC serie B junta pegada 40 mm
Claves: tubo, PVC, junta

**P17VPC020** u Codo M-H 87º PVC serie B junta pegada 40 mm
Claves: junta, PVC, codo

**P17VPM020** u Manguito H-H PVC serie B junta pegada 40 mm
Claves: PVC, manguito, junta

**P17VC060** m Tubo PVC serie B junta pegada 110 mm
Claves: PVC, tubo, junta

**P17VPC060** u Codo M-H 87º PVC serie B junta pegada 110 mm
Claves: PVC, codo, junta

**P17VPM060** u Manguito H-H PVC serie B junta pegada 110 mm
Claves: manguito, PVC, junta

**P17VPA040** u Abrazadera tubo PVC 110 mm
Claves: PVC, abrazadera, tubo

**M08RI010** h Pisón compactador 70 kg
Claves: pisón, compacto
